# Luminária embutida

- Propriedade do ficheiro: CYPE Ingenieros S.A.
- Formato: FIEBDC-3/2016
- Programa: Gerador de preços para construção civil. CYPE Ingenieros, S.A.
- Data: 03/11/2022
- Âmbito geográfico: Brasil
- Moeda: BRL
- Custos indiretos: 3 %
- Despesas gerais: 13 %
- Lucro: 6 %
- IVA: 17 %

## I Instalações

### II Iluminação

#### III Interior

**III130** Un Luminária embutida.
Luminária quadrada modular, de 596x596x91 mm, para 3 lâmpadas fluorescentes TL de 18 W, com corpo de luminária de chapa de aço acabamento lacado, de cor branca e lâminas transversais estriadas; refletor de alumínio, acabamento brilhante; balastro magnético; proteção IP20 e isolamento classe F. Instalação embutida. Inclusive lâmpadas.
Critérios considerados na determinação do preço da unidade de obra: O preço não inclui os trabalhos auxiliares de pedreiro para instalações.
Inclui: Marcação. Montagem, ligação e verificação do seu correto funcionamento.
Critério de medição de projeto: Número de unidades previstas, segundo documentação gráfica de Projeto.
Critério de quantitativos de obra: Medir-se-á o número de unidades realmente executadas segundo especificações de Projeto.

| Código | Un | Descrição | Rendimento | Preço | Importância |
|---|---|---|---|---|---|
| mt34lam010cp | Un | Luminária quadrada modular, de 596x596x91 mm, para 3 lâmpadas fluorescentes TL de 18 W, com corpo de luminária de chapa de aço acabamento lacado, de cor branca e lâminas transversais estriadas; refletor de alumínio, acabamento brilhante; balastro magnético; proteção IP20 e isolamento classe F, para embutir. (material) | 1 | 532.29 | 532.290 |
| mt34tuf010k | Un | Tubo fluorescente TL de 18 W. (material) | 3 | 48.28 | 144.840 |
| mo003 | h | Eletricista. (mão de obra) | 0.448 | 27.88 | 12.490 |
| mo102 | h | Ajudante de eletricista. (mão de obra) | 0.448 | 21.7 | 9.722 |
| % | % | Custos diretos complementares | 2 % | 699.342 | 13.987 |
|  |  | Custos diretos |  |  | 713.329 |

## Recursos

**mt34lam010cp** Un Luminária quadrada modular
Dados técnicos: Custo energético 322.373 MJ; Emissão de CO2 23.132 kg
Resíduos:
- embalagem: re150101 Embalagens de papel e cartão. (componente de resíduo); rendimento 0.117 kg; Código LER 15 01 01; Massa do elemento 1 kg; Volume 0.001333 m3
- embalagem: re170203 Plástico. (componente de resíduo); rendimento 0.059 kg; Código LER 17 02 03; Massa do elemento 1 kg; Volume 0.001667 m3
