# Execução de proteção passiva contra incêndios de viga de aço HEA 100

- Propriedade do ficheiro: CYPE INGENIEROS, S.A.
- Formato: FIEBDC-3/2002
- Âmbito geográfico: Brasil
- Moeda: BRL
- Custos indiretos: 3.00 %
- Despesas gerais: 13.00 %
- Lucro: 6.00 %
- IVA: 17.00 %

**IOJ027** m² Execução de proteção passiva contra incêndios de viga de aço HEA 100, protegida em 3 faces, sistema K911a.es "KNAUF", através de projeção pneumática de argamassa de grão fino Vermiplaster, composta por uma base de sulfato de cálcio aligeirada com minerais expandidos e aditivos para melhorar a sua aplicação, reação ao fogo classe A1, até formar uma espessura mínima de 6 mm e alcançar uma resistência ao fogo de 15 minutos.
Execução de proteção passiva contra incêndios de viga de aço HEA 100, protegida em 3 faces, sistema K911a.es "KNAUF", através de projeção pneumática de argamassa de grão fino Vermiplaster, composta por uma base de sulfato de cálcio aligeirada com minerais expandidos e aditivos para melhorar a sua aplicação, reação ao fogo classe A1, até formar uma espessura mínima de 6 mm e alcançar uma resistência ao fogo de 15 minutos.
Inclui: Limpeza e preparação da superfície do perfil metálico. Proteção dos elementos da envolvente que possam ser afetados durante os trabalhos de projeção. Projeção mecânica da argamassa.
Critério de medição de projeto: Superfície resultante do desenvolvimento dos perfis metálicos que compõem a estrutura, segundo documentação gráfica de Projeto.
Critério de quantitativos de obra: Medir-se-á a superfície realmente executada segundo especificações de Projeto, resultante do desenvolvimento dos perfis metálicos que compõem a estrutura.

| Código | Un | Descrição | Rendimento | Preço | Importância |
|---|---|---|---|---|---|
| mt41mik010a | kg | Argamassa de grão fino Vermiplaster "KNAUF" composta por uma base de sulfato de cálcio aligeirada com minerais expandidos e aditivos para melhorar a sua aplicação, reação ao fogo classe A1, para proteção passiva contra o fogo através de projeção. (material) | 4.050 | 2.25 | 9.11 |
| mq06pym010 | h | Misturadora-bombeadora para argamassas e gessos projetados, de 3 m³/h. (equipamento) | 0.185 | 22.37 | 4.14 |
| mo030 | h | Aplicador de produtos isolantes. (mão de obra) | 0.178 | 23.85 | 4.25 |
| mo068 | h | Ajudante de aplicador de produtos isolantes. (mão de obra) | 0.178 | 20.48 | 3.65 |
| % | % | Custos diretos complementares | 2 % | 21.15 | 0.42 |
|  |  | Custos diretos |  |  | 21.57 |
