# Extrator de chaminé híbrido

- Propriedade do ficheiro: CYPE Ingenieros S.A.
- Formato: FIEBDC-3/2016
- Programa: Gerador de preços para construção civil. CYPE Ingenieros, S.A.
- Data: 18/06/2024
- Âmbito geográfico: Brasil
- Moeda: BRL
- Custos indiretos: 3 %
- Despesas gerais: 13 %
- Lucro: 6 %
- IVA: 17 %

## I Instalações

### IV Ventilação

#### IVH Ventilação híbrida

**IVH030** Un Extrator de chaminé híbrido.
Extrator estático mecânico, de 153 mm de diâmetro e 415 mm de altura, de 250 m³/h de vazão máxima, 137 W de potência máxima com motor de alimentação monofásica (230V/50Hz) e 900 r.p.m. de velocidade máxima; instalação no extremo exterior do duto de extração (boca de expulsão), em habitação unifamiliar. Inclusive material de fixação.
Inclui: Marcação. Colocação e fixação. Ligação e verificação do seu correto funcionamento.
Critério de medição de projeto: Número de unidades previstas, segundo documentação gráfica de Projeto.
Critério de quantitativos de obra: Medir-se-á o número de unidades realmente executadas segundo especificações de Projeto.

| Código | Un | Descrição | Rendimento | Preço | Importância |
|---|---|---|---|---|---|
| mt42svi020a | Un | Extrator estático mecânico, de 153 mm de diâmetro e 415 mm de altura, de 250 m³/h de vazão máxima, 137 W de potência máxima com motor de alimentação monofásica (230V/50Hz) e 900 r.p.m. de velocidade máxima. (material) | 1 | 5533.98 | 5533.980 |
| mt42sva300 | Un | Material de fixação para dutos de ventilação. (material) | 1 | 18.26 | 18.260 |
| mo011 | h | Montador. (mão de obra) | 0.226 | 40.91 | 9.246 |
| mo080 | h | Ajudante de montador. (mão de obra) | 0.226 | 30.23 | 6.832 |
| % | % | Custos diretos complementares | 2 % | 5568.318 | 111.366 |
|  |  | Custos diretos |  |  | 5679.684 |

## Recursos

**mt42svi020a** Un Extrator estático mecânico
Dados técnicos: Custo energético 54.916 MJ; Emissão de CO2 4.145 kg
Resíduos:
- embalagem: re150101 Embalagens de papel e cartão. (componente de resíduo); rendimento 1.576 kg; Código LER 15 01 01; Massa do elemento 1 kg; Volume 0.001333 m3
