# Comporta antirretorno

- Propriedade do ficheiro: CYPE Ingenieros S.A.
- Formato: FIEBDC-3/2016
- Programa: Gerador de preços para construção civil. CYPE Ingenieros, S.A.
- Data: 18/06/2024
- Âmbito geográfico: Brasil
- Moeda: BRL
- Custos indiretos: 3 %
- Despesas gerais: 13 %
- Lucro: 6 %
- IVA: 17 %

## I Instalações

### IV Ventilação

#### IVM Ventilação mecânica

**IVM027** Un Comporta antirretorno.
Comporta antirretorno, metálica, de 315 mm de diâmetro, para impedir a entrada de odores e correntes de ar e impedir fugas de aquecimento quando o extrator não funciona.
Inclui: Marcação. Colocação. Ligação dos dutos. Verificação do seu correto funcionamento.
Critério de medição de projeto: Número de unidades previstas, segundo documentação gráfica de Projeto.
Critério de quantitativos de obra: Medir-se-á o número de unidades realmente executadas segundo especificações de Projeto.

| Código | Un | Descrição | Rendimento | Preço | Importância |
|---|---|---|---|---|---|
| mt32exp030ii | Un | Comporta antirretorno, metálica, de 315 mm de diâmetro. (material) | 1 | 199.49 | 199.490 |
| mo011 | h | Montador. (mão de obra) | 0.282 | 40.91 | 11.537 |
| mo080 | h | Ajudante de montador. (mão de obra) | 0.282 | 30.23 | 8.525 |
| % | % | Custos diretos complementares | 2 % | 219.552 | 4.391 |
|  |  | Custos diretos |  |  | 223.943 |

## Recursos

**mt32exp030ii** Un Comporta antirretorno, metálica, de 315 mm de diâmetro
Dados técnicos: Custo energético 5.399 MJ; Emissão de CO2 0.359 kg
Resíduos:
- embalagem: re150101 Embalagens de papel e cartão. (componente de resíduo); rendimento 0.11 kg; Código LER 15 01 01; Massa do elemento 1 kg; Volume 0.001333 m3
- embalagem: re170203 Plástico. (componente de resíduo); rendimento 0.055 kg; Código LER 17 02 03; Massa do elemento 1 kg; Volume 0.001667 m3
