# Chapéu de alumínio, para duto de saída de 125 mm de diâmetro exterior, acabamento liso, cor castanho, rufo de chumbo de 500x500 mm e pescoço de ligação ao duto com junta

- Propriedade do ficheiro: CYPE INGENIEROS, S.A.
- Formato: FIEBDC-3/2002
- Âmbito geográfico: Brasil
- Moeda: BRL
- Custos indiretos: 3.00 %
- Despesas gerais: 13.00 %
- Lucro: 6.00 %
- IVA: 17.00 %

**IVM060** Un Chapéu de alumínio, para duto de saída de 125 mm de diâmetro exterior, acabamento liso, cor castanho, rufo de chumbo de 500x500 mm e pescoço de ligação ao duto com junta.
Chapéu de alumínio, para duto de saída de 125 mm de diâmetro exterior, acabamento liso, cor castanho, rufo de chumbo de 500x500 mm e pescoço de ligação ao duto com junta.
Inclui: Marcação. Colocação.
Critério de medição de projeto: Número de unidades previstas, segundo documentação gráfica de Projeto.
Critério de quantitativos de obra: Medir-se-á o número de unidades realmente executadas segundo especificações de Projeto.

| Código | Un | Descrição | Rendimento | Preço | Importância |
|---|---|---|---|---|---|
| mt42cvc130a | Un | Chapéu de alumínio, para duto de saída de 125 mm de diâmetro exterior, acabamento liso, cor castanho, rufo de chumbo de 500x500 mm e pescoço de ligação ao duto com junta. (material) | 1.000 | 507.96 | 507.96 |
| mo020 | h | Pedreiro. (mão de obra) | 0.169 | 24.01 | 4.06 |
| mo112 | h | Servente de pedreiro. (mão de obra) | 0.084 | 19.95 | 1.68 |
| % | % | Custos diretos complementares | 2 % | 513.70 | 10.27 |
|  |  | Custos diretos |  |  | 523.97 |
