# Armário modular pré-fabricado, para embutir

- Propriedade do ficheiro: CYPE Ingenieros S.A.
- Formato: FIEBDC-3/2016
- Programa: Gerador de preços para construção civil. CYPE Ingenieros, S.A.
- Data: 27/09/2024
- Âmbito geográfico: Brasil
- Moeda: BRL
- Custos indiretos: 3 %
- Despesas gerais: 13 %
- Lucro: 6 %
- IVA: 17 %

## L Esquadrias, vidros e proteções solares

### LA Armários

#### LAF Modulares, de madeira

**LAF010** Un Armário modular pré-fabricado, para embutir.
Armário modular pré-fabricado, embutido, de duas folhas de abrir de 250x70x60 cm, de painel aglomerado revestido com papel melamínico, de 16 mm de espessura, nos lados, teto, base e armário superior, e de 10 mm de espessura no fundo; porta com folha de 19 mm de espessura e bordas desta com lâmina de 1,4 mm de PVC. Inclusive contramarco, dormentes de madeira para apoio da base do armário, painel de madeira para base do armário, módulos coluna e prateleiras de divisão no armário superior, molduras em MDF plastificadas, guarnição, soco e outras ferragens, adesivo de reação de poliuretano, para colagem de madeira e espuma de poliuretano para enchimento da folga entre contramarco e armário.
Inclui: Colocação do contramarco. Colocação dos dormentes. Fixação da base de apoio aos dormentes. Montagem de todos os elementos componentes do armário modular. Alojamento e calçamento do armário no contramarco. Fixação do armário ao contramarco. Ajuste final. Enchimento da folga entre contramarco e armário com espuma de poliuretano. Colocação de acessórios.
Critério de medição de projeto: Número de unidades previstas, segundo documentação gráfica de Projeto.
Critério de quantitativos de obra: Medir-se-á o número de unidades realmente executadas segundo especificações de Projeto.

| Código | Un | Descrição | Rendimento | Preço | Importância |
|---|---|---|---|---|---|
| mt18mva040 | kg | Adesivo de reação de poliuretano, para colagem de madeira. (material) | 0.3 | 9.9 | 2.970 |
| mt22eap010Db | Un | Armário modular pré-fabricado, para embutir, de duas folhas de abrir de 250x70x60 cm, de painel aglomerado revestido com papel melamínico, de 16 mm de espessura, nos lados, teto, base e armário superior, e de 10 mm de espessura no fundo; porta com folha de 19 mm de espessura e bordas desta com lâmina de 1,4 mm de PVC; barras de pendurar de alumínio estriado com resistência à dobragem, cor dourado, com suportes laterais de igual cor; dobradiças retas com acabamento cromado (4 unidades por porta) e puxadores de cor dourada para portas de abrir, com contramarco, dormentes de madeira para apoio da base do armário, painel de madeira para base do armário, módulos coluna e prateleiras de divisão no armário superior, molduras em MDF plastificadas, guarnição, soco e outras ferragens. (material) | 1 | 326.69 | 326.690 |
| mt22www040 | Un | Aerossol de 750 ml de espuma adesiva auto-expansível, elástica, de poliuretano monocomponente, de 25 kg/m³ de densidade, condutibilidade térmica 0,0345 W/(mK), 135% de expansão, alongamento até à ruptura 45% e 7 N/cm² de resistência à tração, estável de -40°C a 90°C; para aplicar com pistola. (material) | 0.1 | 22.99 | 2.299 |
| mo017 | h | Carpinteiro. (mão de obra) | 1.799 | 31.94 | 57.460 |
| mo058 | h | Ajudante de carpinteiro. (mão de obra) | 0.899 | 30.09 | 27.051 |
| % | % | Custos diretos complementares | 2 % | 416.470 | 8.329 |
|  |  | Custos diretos |  |  | 424.799 |

Resíduos:
- colocação: mt18mva040 Adesivo de reação de poliuretano, para colagem de madeira; fator de resíduo 0.046245
- colocação: mt22eap010Db; fator de resíduo 0.00271745
- colocação: mt22www040; fator de resíduo 0.024

## Recursos

**mt18mva040** kg Adesivo de reação de poliuretano, para colagem de madeira
Dados técnicos: Custo energético 144.471 MJ; Emissão de CO2 7.014 kg; Código LER 17 09 04; Massa do elemento 1 kg; Volume 0.000667 m3
Resíduos:
- embalagem: re170203 Plástico. (componente de resíduo); rendimento 0.003 kg; Código LER 17 02 03; Massa do elemento 1 kg; Volume 0.001667 m3

**mt22eap010Db** Un Armário modular pré-fabricado
Dados técnicos: Custo energético 2902.267 MJ; Emissão de CO2 66.908 kg; Código LER 17 02 01; Massa do elemento 71.8 kg; Volume 0.065273 m3
Resíduos:
- embalagem: re150101 Embalagens de papel e cartão. (componente de resíduo); rendimento 0.253 kg; Código LER 15 01 01; Massa do elemento 1 kg; Volume 0.001333 m3
- embalagem: re170203 Plástico; rendimento 0.126 kg
- embalagem: re170604 Materiais de isolamento que não contêm substâncias perigosas. (componente de resíduo); rendimento 0.013 kg; Código LER 17 06 04; Massa do elemento 1 kg; Volume 0.001667 m3

**mt22www040** Un Aerossol de 750 ml de espuma adesiva auto-expansível
Dados técnicos: Custo energético 4.178 MJ; Emissão de CO2 0.208 kg; Código LER 17 06 04; Massa do elemento 0.01875 kg; Volume 0.000031 m3
Resíduos:
- embalagem: re150104 Embalagens de metal. (componente de resíduo); rendimento 0.15 kg; Código LER 15 01 04; Massa do elemento 1 kg; Volume 0.001667 m3
