# Janela de PVC "VEKA", sistema Ekosol, duas folhas de correr de espessura 74 mm, dimensões 900x900 mm, composta de marco, folhas e bites com acabamento natural em cor branca, com contramarco

- Propriedade do ficheiro: CYPE INGENIEROS, S.A.
- Formato: FIEBDC-3/2002
- Âmbito geográfico: Brasil
- Custos indiretos: 3.00 %
- Despesas gerais: 13.00 %
- Lucro: 6.00 %
- IVA: 17.00 %

**LCV010** Un Janela de PVC "VEKA", sistema Ekosol, duas folhas de correr de espessura 74 mm, dimensões 900x900 mm, composta de marco, folhas e bites com acabamento natural em cor branca, com contramarco.
Fornecimento e montagem de janela de PVC "VEKA", sistema Ekosol, duas folhas de correr de espessura 74 mm, dimensões 900x900 mm, composta de marco, folhas e bites com acabamento natural em cor branca, coeficiente de transmissão térmica do marco da seção tipo Uh,m = 2,1 W/(m²K), perfis de estética reta, espessura em paredes exteriores de 2,8 mm, 5 câmaras, reforços interiores de aço galvanizado, mecanizações de drenagem e descompressão, juntas de estanqueidade de EPDM, ferragens bicromadas, sem caixa de persiana; composta por contramarco, marco, folhas, ferragens de pendurar e abertura, elementos de estanqueidade e acessórios certificados. Inclusive parte proporcional de ganchos de fixação, enchimento perimetral de juntas através de um cordão de silicone neutro e ajuste final em obra. Elaborada em oficina. Permeabilidade ao ar em relação com a superfície total de 3 m³/h·m² a 100 Pa. Estanqueidade à água de 35 minutos sob carga escalonada até 200 Pa. Resistência à carga do vento de 2000 Pa, tolerando uma flecha frontal de até 1/300 no elemento mais deformado do caixilho Totalmente montada e testada.
Inclui: Colocação da esquadria. Vedação de juntas perimetrais. Ajuste final das folhas.
Critério de medição de projeto: Número de unidades previstas, segundo documentação gráfica de Projeto.
Critério de quantitativos de obra: Medir-se-á o número de unidades realmente executadas segundo especificações de Projeto.

| Código | Un | Descrição | Rendimento | Preço | Importância |
|---|---|---|---|---|---|
| mt24vek060saa | Un | Janela de PVC "VEKA", sistema Ekosol, duas folhas de correr de espessura 74 mm, dimensões 900x900 mm, composta de marco, folhas e bites com acabamento natural em cor branca, coeficiente de transmissão térmica do marco da seção tipo Uh,m = 2,1 W/(m²K), perfis de estética reta, espessura em paredes exteriores de 2,8 mm, 5 câmaras, reforços interiores de aço galvanizado, mecanizações de drenagem e descompressão, juntas de estanqueidade de EPDM, ferragens bicromadas, sem caixa de persiana. (material) | 1.000 | 104.29 | 104.29 |
| mt24pem010 | m | Contramarco para esquadria exterior de PVC. (material) | 3.600 | 4.13 | 14.87 |
| mt15sja100 | Un | Cartucho de pasta de silicone neutro. (material) | 0.200 | 3.18 | 0.64 |
| mo018 | h | Serralheiro. (mão de obra) | 2.113 | 17.90 | 37.82 |
| mo059 | h | Ajudante de serralheiro. (mão de obra) | 1.057 | 14.51 | 15.34 |
| % | % | Custos diretos complementares | 2 % | 172.96 | 3.46 |
|  |  | Custos diretos |  |  | 176.42 |
