# Porta de entrada blindada de aço galvanizado de uma folha

- Propriedade do ficheiro: CYPE INGENIEROS, S.A.
- Formato: FIEBDC-3/2002
- Âmbito geográfico: Brasil
- Custos indiretos: 3.00 %
- Despesas gerais: 13.00 %
- Lucro: 6.00 %
- IVA: 17.00 %

**LPA100** Un Porta de entrada blindada de aço galvanizado de uma folha, de 82x210 cm, semi-provençal a uma face, revestida com PVC imitação madeira, fechadura multiponto de alta segurança com cinco pontos de fecho e vinte pinos de travamento.
Fornecimento e colocação de porta de entrada blindada de uma folha, de 82x210 cm, semi-provençal a uma face, revestida com PVC imitação madeira, formada por duas chapas de aço galvanizado de 1,5 mm de espessura com câmara intermediária preenchida com poliuretano, sobre marco de aço galvanizado com ganchos de ancoragem à obra, com fechadura multiponto de alta segurança com cinco pontos de fecho e vinte pinos de travamento, visor, puxadores de aço inoxidável e dobradiças de segurança de aço com regulação, vedação perimetral de juntas através de um cordão de silicone neutro. Elaborada em oficina, com ajuste e fixação em obra. Totalmente montada e testada.
Inclui: Colocação da porta. Ajuste final da folha. Vedação de juntas perimetrais.
Critério de medição de projeto: Número de unidades previstas, segundo documentação gráfica de Projeto.
Critério de quantitativos de obra: Medir-se-á o número de unidades realmente executadas segundo especificações de Projeto.

| Código | Un | Descrição | Rendimento | Preço | Importância |
|---|---|---|---|---|---|
| mt26pec020gf | Un | Porta de entrada blindada de uma folha, de 82x210 cm, semi-provençal a uma face, revestida com PVC imitação madeira, formada por duas chapas de aço galvanizado de 1,5 mm de espessura com câmara intermediária preenchida com poliuretano, sobre marco de aço galvanizado com ganchos de ancoragem à obra, com fechadura multiponto de alta segurança com cinco pontos de fecho e vinte pinos de travamento, visor, puxadores de aço inoxidável e dobradiças de segurança de aço com regulação. (material) | 1.000 | 984.62 | 984.62 |
| mt15sja100 | Un | Cartucho de pasta de silicone neutro. (material) | 0.200 | 3.18 | 0.64 |
| mo020 | h | Pedreiro. (mão de obra) | 0.645 | 18.71 | 12.07 |
| mo113 | h | Auxiliar de serviços gerais. (mão de obra) | 0.645 | 12.05 | 7.77 |
| mo018 | h | Serralheiro. (mão de obra) | 0.774 | 17.90 | 13.85 |
| mo059 | h | Ajudante de serralheiro. (mão de obra) | 0.774 | 14.51 | 11.23 |
| % | % | Custos diretos complementares | 2 % | 1030.18 | 20.60 |
|  |  | Custos diretos |  |  | 1050.78 |
