# Porta giratória automática motorizada

- Propriedade do ficheiro: CYPE INGENIEROS, S.A.
- Formato: FIEBDC-3/2002
- Âmbito geográfico: Brasil
- Custos indiretos: 3.00 %
- Despesas gerais: 13.00 %
- Lucro: 6.00 %
- IVA: 17.00 %

**LPB010** Un Porta giratória automática motorizada, de 2400 mm de altura, 1493 mm de largura de passagem e 2200 mm de diâmetro, com sistema automático anti-bloqueio, composta de: tambor fixo curvo com vidro laminado de 17 mm de espessura, dotado de vedante de segurança em ambas as entradas e sensores de abertura automática; 4 folhas anti-pânico de vidro temperado, de 12 mm de espessura, fixadas através de pivôs superior e inferior; teto interior com dois painéis de vidro laminado, de 18 mm de espessura; perfis de aço inoxidável AISI 304, com escovas de estanqueidade e marco de fixação de aço inoxidável ao piso; mecanismos, painel de controle, motor com tampa visitável, pulsador de emergência e quadro de distribuição de proteção e manobra.
Fornecimento e montagem de porta giratória automática motorizada, de 2400 mm de altura, 1493 mm de largura de passagem e 2200 mm de diâmetro, com sistema automático anti-bloqueio, composta de: tambor fixo curvo com vidro laminado de 17 mm de espessura, dotado de vedante de segurança em ambas as entradas e sensores de abertura automática; 4 folhas anti-pânico de vidro temperado, de 12 mm de espessura, fixadas através de pivôs superior e inferior; teto interior com dois painéis de vidro laminado, de 18 mm de espessura; perfis de aço inoxidável AISI 304, com escovas de estanqueidade e marco de fixação de aço inoxidável ao piso; mecanismos, painel de controle, motor com tampa visitável, pulsador de emergência e quadro de distribuição de proteção e manobra. Incluindo limpeza prévia do suporte, ligação elétrica, colocação em funcionamento segundo instruções do fabricante, ajuste e fixação em obra. Totalmente montada e testada.
Inclui: Limpeza e preparação da superfície suporte. Marcação. Colocação do eixo central. Instalação de mecanismos, painel de controle e motor. Montagem das folhas giratórias. Colocação dos perfis e dos elementos de acabamento. Ligação elétrica. Ajuste e fixação da porta. Colocação em funcionamento.
Critério de medição de projeto: Número de unidades previstas, segundo documentação gráfica de Projeto.
Critério de quantitativos de obra: Medir-se-á o número de unidades realmente executadas segundo especificações de Projeto.

| Código | Un | Descrição | Rendimento | Preço | Importância |
|---|---|---|---|---|---|
| mt26pes010a | Un | Porta giratória automática motorizada, de 2400 mm de altura, 1493 mm de largura de passagem e 2200 mm de diâmetro, com sistema automático anti-bloqueio, composta de: tambor fixo curvo com vidro laminado de 17 mm de espessura, dotado de vedante de segurança em ambas as entradas e sensores de abertura automática; 4 folhas anti-pânico de vidro temperado, de 12 mm de espessura, fixadas através de pivôs superior e inferior; teto interior com dois painéis de vidro laminado, de 18 mm de espessura; perfis de aço inoxidável AISI 304, com escovas de estanqueidade e marco de fixação de aço inoxidável ao piso; mecanismos, painel de controle, motor com tampa visitável, pulsador de emergência e quadro de distribuição de proteção e manobra. (material) | 1.000 | 15513.07 | 15513.07 |
| mo011 | h | Montador. (mão de obra) | 10.123 | 21.19 | 214.51 |
| mo080 | h | Ajudante de montador. (mão de obra) | 10.123 | 14.77 | 149.52 |
| mo055 | h | Vidraceiro. (mão de obra) | 10.123 | 20.21 | 204.59 |
| % | % | Custos diretos complementares | 2 % | 16081.69 | 321.63 |
|  |  | Custos diretos |  |  | 16403.32 |
