# Porta de aço estanque ao ar (pressão máxima 1000 Pa), de 500x1500 mm

- Propriedade do ficheiro: CYPE INGENIEROS, S.A.
- Formato: FIEBDC-3/2002
- Âmbito geográfico: Brasil
- Custos indiretos: 3.00 %
- Despesas gerais: 13.00 %
- Lucro: 6.00 %
- IVA: 17.00 %

**LPE010** Un Porta de aço estanque ao ar (pressão máxima 1000 Pa), de 500x1500 mm.
Fornecimento e montagem de porta de aço estanque ao ar (fuga de ar de 2 m³/h a 1000 Pa), de 500x1500 mm, folha de porta de dupla parede, de 44 mm de espessura, marco de ancoragem de chapa de aço galvanizado com isolamento de lã de rocha, puxadores para acionamento por ambos os lados de alumínio fundido à pressão, junta estanque de borracha APT. Elaborada em oficina, com ajuste e fixação em obra. Totalmente montada e testada.
Inclui: Marcação de pontos de fixação e aprumo do marco. Fixação do marco ao paramento. Vedação de juntas perimetrais. Colocação da folha. Colocação de ferragens de fecho e acessórios.
Critério de medição de projeto: Número de unidades previstas, segundo documentação gráfica de Projeto.
Critério de quantitativos de obra: Medir-se-á o número de unidades realmente executadas segundo especificações de Projeto.

| Código | Un | Descrição | Rendimento | Preço | Importância |
|---|---|---|---|---|---|
| mt42trx390aaaa | Un | Porta de aço estanque ao ar (fuga de ar de 2 m³/h a 1000 Pa), de 500x1500 mm, folha de porta de dupla parede, de 44 mm de espessura, marco de ancoragem de chapa de aço galvanizado com isolamento de lã de rocha, puxadores para acionamento por ambos os lados de alumínio fundido à pressão, junta estanque de borracha APT. (material) | 1.000 | 556.11 | 556.11 |
| mo020 | h | Pedreiro. (mão de obra) | 0.420 | 18.71 | 7.86 |
| mo077 | h | Ajudante de pedreiro. (mão de obra) | 0.420 | 14.77 | 6.20 |
| % | % | Custos diretos complementares | 2 % | 570.17 | 11.40 |
|  |  | Custos diretos |  |  | 581.57 |
