# Esquadria de alumínio lacado cor para porta de abrir com chapa opaca, perfis para uma ou duas folhas, série S-40x20, com marca de qualidade QUALICOAT

- Propriedade do ficheiro: CYPE INGENIEROS, S.A.
- Formato: FIEBDC-3/2002
- Âmbito geográfico: Brasil
- Custos indiretos: 3.00 %
- Despesas gerais: 13.00 %
- Lucro: 6.00 %
- IVA: 17.00 %

**LPI020** m² Esquadria de alumínio lacado cor para porta de abrir com chapa opaca, perfis para uma ou duas folhas, série S-40x20, com marca de qualidade QUALICOAT.
Fornecimento e montagem de esquadria de alumínio lacado cor para porta de abrir com chapa opaca, perfis para uma ou duas folhas, série S-40x20, com marca de qualidade QUALICOAT; composta por perfis extrudidos formando marcos e folhas de 1,5 mm de espessura mínima em perfis estruturais, ferragens de pendurar e abertura, parafusos de aço inoxidável, elementos de estanqueidade, acessórios e ferramentas de mecanização certificadas. Inclusive parte proporcional de ganchos de fixação, enchimento perimetral de juntas através de um cordão de silicone neutro, fechadura triangular, grelhas de ventilação e ajuste final em obra. Totalmente montada.
Inclui: Marcação de pontos de fixação e aprumo do marco. Fixação do marco ao paramento. Vedação de juntas. Colocação da porta de inspeção. Colocação de ferragens de fecho e acessórios.
Critério de medição de projeto: Superfície da abertura a fechar, medida segundo documentação gráfica de Projeto.
Critério de quantitativos de obra: Medir-se-á, com as dimensões da abertura, a superfície realmente executada segundo especificações de Projeto.

| Código | Un | Descrição | Rendimento | Preço | Importância |
|---|---|---|---|---|---|
| mt25pfb011g | m² | Esquadria de alumínio lacado cor para porta de abrir com chapa opaca, perfis para uma ou duas folhas, série S-40x20, com marca de qualidade QUALICOAT, inclusive parte proporcional de fechadura triangular e grelhas de ventilação. (material) | 1.000 | 102.52 | 102.52 |
| mo020 | h | Pedreiro. (mão de obra) | 0.221 | 18.71 | 4.13 |
| mo077 | h | Ajudante de pedreiro. (mão de obra) | 0.221 | 14.77 | 3.26 |
| % | % | Custos diretos complementares | 2 % | 109.91 | 2.20 |
|  |  | Custos diretos |  |  | 112.11 |
