# Porta de inspeção corta-fogo de aço galvanizado certificada, EI2 60, de uma folha, 430x430 mm de vão e altura de passagem, acabamento galvanizado com tratamento anti-manchas

- Propriedade do ficheiro: CYPE INGENIEROS, S.A.
- Formato: FIEBDC-3/2002
- Âmbito geográfico: Brasil
- Custos indiretos: 3.00 %
- Despesas gerais: 13.00 %
- Lucro: 6.00 %
- IVA: 17.00 %

**LPI030** Un Porta de inspeção corta-fogo de aço galvanizado certificada, EI2 60, de uma folha, 430x430 mm de vão e altura de passagem, acabamento galvanizado com tratamento anti-manchas.
Fornecimento e colocação de porta de inspeção corta-fogo pivotante certificada, EI2 60, de uma folha de 38 mm de espessura, 430x430 mm de vão e altura de passagem, acabamento galvanizado com tratamento anti-manchas formada por duas chapas de aço galvanizado de 0,8 mm de espessura, dobradas, ensambladas e montadas, com câmara intermediária de lã de rocha de alta densidade e placas de gesso acartonado, sobre marco de aço galvanizado de 1 mm de espessura. Elaborada em oficina, com ajuste e fixação em obra. Totalmente montada.
Inclui: Marcação de pontos de fixação e aprumo do marco. Fixação do marco ao paramento. Vedação de juntas. Colocação da porta de inspeção. Colocação de ferragens de fecho e acessórios.
Critério de medição de projeto: Número de unidades previstas, segundo documentação gráfica de Projeto.
Critério de quantitativos de obra: Medir-se-á o número de unidades realmente executadas segundo especificações de Projeto.

| Código | Un | Descrição | Rendimento | Preço | Importância |
|---|---|---|---|---|---|
| mt26rca030ai1a | Un | Porta de inspeção corta-fogo pivotante certificada, EI2 60, de uma folha de 38 mm de espessura, 430x430 mm de vão e altura de passagem, para uma abertura de obra de 540x540 mm, acabamento galvanizado com tratamento anti-manchas formada por duas chapas de aço galvanizado de 0,5 mm de espessura, dobradas, ensambladas e montadas, com câmara intermediária de lã de rocha de alta densidade e placas de gesso acartonado, sobre marco de aço galvanizado de 1 mm de espessura, inclusive dobradiças aparafusadas ao marco e à folha e fechadura triangular. (material) | 1.000 | 67.50 | 67.50 |
| mo020 | h | Pedreiro. (mão de obra) | 0.276 | 18.71 | 5.16 |
| mo077 | h | Ajudante de pedreiro. (mão de obra) | 0.276 | 14.77 | 4.08 |
| % | % | Custos diretos complementares | 2 % | 76.74 | 1.53 |
|  |  | Custos diretos |  |  | 78.27 |
