# Caixilho metálico para porta de correr de madeira

- Propriedade do ficheiro: CYPE Ingenieros S.A.
- Formato: FIEBDC-3/2016
- Programa: Gerador de preços para construção civil. CYPE Ingenieros, S.A.
- Data: 17/06/2024
- Âmbito geográfico: Brasil
- Moeda: BRL
- Custos indiretos: 3 %
- Despesas gerais: 13 %
- Lucro: 6 %
- IVA: 17 %

## L Esquadrias, vidros e proteções solares

### LP Portas interiores

#### LPM De madeira

**LPM020** Un Caixilho metálico para porta de correr de madeira.
Caixilho metálico de aço zincado, preparado para alojar a folha de uma porta de correr simples, de madeira, de 60x210 cm, 3,5 cm de espessura máxima de folha e 80 kg de peso máximo, com malha metálica, de maior altura e largura que o caixilho, para o reforço do encontro entre o caixilho e a parede, fixada ao caixilho com clipes; colocação em parede de alvenaria de 12,5 cm de espessura total, incluindo a alvenaria e o acabamento.
Inclui: Montagem e colocação do caixilho com os distanciadores nos seus alojamentos. Nivelamento e fixação à parede com pontos de argamassa ou gesso. Fixação sobre o piso através de aparafusamento. Rejuntamento. Fixação da malha ao caixilho através de clipes.
Critério de medição de projeto: Número de unidades previstas, segundo documentação gráfica de Projeto.
Critério de quantitativos de obra: Medir-se-á o número de unidades realmente executadas segundo especificações de Projeto.

| Código | Un | Descrição | Rendimento | Preço | Importância |
|---|---|---|---|---|---|
| mt22amc010a | Un | Caixilho metálico de aço zincado, preparado para alojar a folha de uma porta de correr simples, de madeira de 60x210 cm, 3,5 cm de espessura máxima de folha e 80 kg de peso máximo, com malha metálica, de maior altura e largura que o caixilho, para o reforço do encontro entre o caixilho e a parede e clipes para fixação ao caixilho; para colocar em parede de alvenaria de 12,5 cm de espessura total, incluindo a alvenaria e o acabamento; com trilho metálico, roldanas de nylon e pino guia. (material) | 1 | 1125.39 | 1125.390 |
| mo020 | h | Pedreiro. (mão de obra) | 1.249 | 32.24 | 40.268 |
| mo077 | h | Ajudante de pedreiro. (mão de obra) | 1.249 | 30.23 | 37.757 |
| % | % | Custos diretos complementares | 2 % | 1203.415 | 24.068 |
|  |  | Custos diretos |  |  | 1227.483 |
