# Alteração do sentido de abertura de porta interior de madeira e substituição das ferragens existentes por ferragens de fecho de latão e puxador par sobre espelho retangular de latão preto brilho

- Propriedade do ficheiro: CYPE INGENIEROS, S.A.
- Formato: FIEBDC-3/2002
- Âmbito geográfico: Brasil
- Custos indiretos: 3.00 %
- Despesas gerais: 13.00 %
- Lucro: 6.00 %
- IVA: 17.00 %

**LPM100** Un Alteração do sentido de abertura de porta interior de madeira e substituição das ferragens existentes por ferragens de fecho de latão e puxador par sobre espelho retangular de latão preto brilho, série básica.
Alteração do sentido de abertura de porta interior de madeira e substituição das ferragens existentes por ferragens de fecho de latão e puxador par sobre espelho retangular de latão preto brilho, série básica. Incluindo desmontagem da folha e respectivas fechaduras, reparação dos marcos e contramarcos, implantação e colocação dos pernos, montagem e ajuste da folha, e limpeza final. Totalmente montada e testada.
Inclui: Desmontagem dos elementos. Remoção das ferragens deterioradas. Reparação do contramarco. Marcação e colocação dos pernos. Montagem dos elementos. Ajuste da folha. Limpeza dos restos da obra.
Critério de medição de projeto: Número de unidades previstas, segundo documentação gráfica de Projeto.
Critério de quantitativos de obra: Medir-se-á o número de unidades realmente executadas segundo especificações de Projeto.

| Código | Un | Descrição | Rendimento | Preço | Importância |
|---|---|---|---|---|---|
| mt23ibl010p | Un | Dobradiça de 100x58 mm, com arremate, em latão preto brilho, para porta interior. (material) | 3.000 | 0.49 | 1.47 |
| mt23ppb031 | Un | Parafuso de latão 21/35 mm. (material) | 18.000 | 0.04 | 0.72 |
| mt23ppb200 | Un | Fechadura de embutir, frente, acessórios e parafusos de fixação, para porta interior. (material) | 1.000 | 7.48 | 7.48 |
| mt23hbl010aa | Un | Jogo de puxador par e espelho retangular de latão preto brilho, série básica, para porta interior. (material) | 1.000 | 5.38 | 5.38 |
| mo017 | h | Carpinteiro. (mão de obra) | 0.648 | 18.49 | 11.98 |
| % | % | Custos diretos complementares | 2 % | 27.03 | 0.54 |
|  |  | Custos diretos |  |  | 27.57 |
