# Isolamento térmico sob laje

- Propriedade do ficheiro: CYPE INGENIEROS, S.A.
- Formato: FIEBDC-3/2002
- Âmbito geográfico: Brasil
- Moeda: BRL
- Custos indiretos: 3.00 %
- Despesas gerais: 13.00 %
- Lucro: 6.00 %
- IVA: 17.00 %

**NAD010** m² Isolamento térmico sob laje, formado por painel semi-rígido de lã mineral, não revestido, de 40 mm de espessura, resistência térmica 1,1 m²K/W, condutibilidade térmica 0,035 W/(mK), colocado topo a topo e fixado com cimento cola.
Isolamento térmico sob laje, formado por painel semi-rígido de lã mineral, não revestido, de 40 mm de espessura, resistência térmica 1,1 m²K/W, condutibilidade térmica 0,035 W/(mK), colocado topo a topo e fixado com cimento cola.
Inclui: Limpeza e preparação da superfície suporte. Implantação e corte do isolamento. Colocação do isolamento. Fixação do isolamento.
Critério de medição de projeto: Superfície medida segundo documentação gráfica de Projeto.
Critério de quantitativos de obra: Medir-se-á a superfície realmente executada segundo especificações de Projeto.

| Código | Un | Descrição | Rendimento | Preço | Importância |
|---|---|---|---|---|---|
| mt16lra020bbv | m² | Painel semi-rígido de lã mineral, não revestido, de 40 mm de espessura, resistência térmica 1,1 m²K/W, condutibilidade térmica 0,035 W/(mK), Euroclasse A1 de reação ao fogo. (material) | 1.050 | 18.98 | 19.93 |
| mt16aaa040c | kg | Cimento cola para fixação de painéis isolantes. (material) | 2.500 | 1.89 | 4.73 |
| mo054 | h | Montador de isolamentos. (mão de obra) | 0.114 | 27.47 | 3.13 |
| mo101 | h | Ajudante de montador de isolamentos. (mão de obra) | 0.114 | 18.75 | 2.14 |
| % | % | Custos diretos complementares | 2 % | 29.93 | 0.60 |
|  |  | Custos diretos |  |  | 30.53 |
