# Isolamento térmico sob laje

- Propriedade do ficheiro: CYPE INGENIEROS, S.A.
- Formato: FIEBDC-3/2002
- Âmbito geográfico: Brasil
- Moeda: BRL
- Custos indiretos: 3.00 %
- Despesas gerais: 13.00 %
- Lucro: 6.00 %
- IVA: 17.00 %

**NAD010** m² Isolamento térmico sob laje, formado por painel semi-rígido de lã mineral, não revestido, de 80 mm de espessura, resistência térmica 2,25 m²K/W, condutibilidade térmica 0,035 W/(mK), colocado topo a topo e fixado com cimento cola.
Isolamento térmico sob laje, formado por painel semi-rígido de lã mineral, não revestido, de 80 mm de espessura, resistência térmica 2,25 m²K/W, condutibilidade térmica 0,035 W/(mK), colocado topo a topo e fixado com cimento cola.
Inclui: Limpeza e preparação da superfície suporte. Implantação e corte do isolamento. Colocação do isolamento. Fixação do isolamento.
Critério de medição de projeto: Superfície medida segundo documentação gráfica de Projeto.
Critério de quantitativos de obra: Medir-se-á a superfície realmente executada segundo especificações de Projeto.

| Código | Un | Descrição | Rendimento | Preço | Importância |
|---|---|---|---|---|---|
| mt16lra020bgv | m² | Painel semi-rígido de lã mineral, não revestido, de 80 mm de espessura, resistência térmica 2,25 m²K/W, condutibilidade térmica 0,035 W/(mK), Euroclasse A1 de reação ao fogo. (material) | 1.050 | 42.94 | 45.09 |
| mt16aaa040c | kg | Cimento cola para fixação de painéis isolantes. (material) | 2.500 | 1.89 | 4.73 |
| mo054 | h | Montador de isolamentos. (mão de obra) | 0.114 | 27.47 | 3.13 |
| mo101 | h | Ajudante de montador de isolamentos. (mão de obra) | 0.114 | 18.75 | 2.14 |
| % | % | Custos diretos complementares | 2 % | 55.09 | 1.10 |
|  |  | Custos diretos |  |  | 56.19 |
