# Isolamento térmico sob laje formado por painel rígido de lã mineral

- Propriedade do ficheiro: CYPE INGENIEROS, S.A.
- Formato: FIEBDC-3/2002
- Âmbito geográfico: Brasil
- Custos indiretos: 3.00 %
- Despesas gerais: 13.00 %
- Lucro: 6.00 %
- IVA: 17.00 %

**NAD010** m² Isolamento térmico sob laje formado por painel rígido de lã mineral, não revestido, de 40 mm de espessura, resistência térmica 1,15 m²K/W, condutibilidade térmica 0,034 W/(mK), fixado com cimento cola.
Fornecimento e colocação de isolamento térmico sob laje formado por painel rígido de lã mineral, não revestido, de 40 mm de espessura, resistência térmica 1,15 m²K/W, condutibilidade térmica 0,034 W/(mK), fixado com cimento cola. Inclusive parte proporcional de cortes, fixações e limpeza.
Inclui: Corte e preparação do isolamento. Colocação do isolamento.
Critério de medição de projeto: Superfície medida segundo documentação gráfica de Projeto.
Critério de quantitativos de obra: Medir-se-á a superfície realmente executada segundo especificações de Projeto.

| Código | Un | Descrição | Rendimento | Preço | Importância |
|---|---|---|---|---|---|
| mt16lra020nq | m² | Painel rígido de lã mineral, não revestido, de 40 mm de espessura, resistência térmica 1,15 m²K/W, condutibilidade térmica 0,034 W/(mK). (material) | 1.050 | 6.13 | 6.44 |
| mt16aaa050 | m² | Repercussão de cimento cola para fixação de painéis isolantes. (material) | 1.000 | 0.37 | 0.37 |
| mo054 | h | Montador de isolamentos. (mão de obra) | 0.122 | 25.14 | 3.07 |
| mo101 | h | Ajudante de montador de isolamentos. (mão de obra) | 0.122 | 17.24 | 2.10 |
| % | % | Custos diretos complementares | 2 % | 11.98 | 0.24 |
|  |  | Custos diretos |  |  | 12.22 |
