# Isolamento térmico em caixa de ar de parede exterior dupla de alvenaria, por insuflação desde o interior

- Propriedade do ficheiro: CYPE Ingenieros S.A.
- Formato: FIEBDC-3/2016
- Programa: Gerador de preços para construção civil. CYPE Ingenieros, S.A.
- Data: 16/03/2022
- Âmbito geográfico: Brasil
- Moeda: BRL
- Custos indiretos: 3 %
- Despesas gerais: 13 %
- Lucro: 6 %
- IVA: 17 %

## N Isolamentos e impermeabilizações

### NA Isolamentos térmicos

#### NAE Injeção e insuflação

**NAE020** m² Isolamento térmico em caixa de ar de parede exterior dupla de alvenaria, por insuflação desde o interior.
Isolamento térmico em paredes exteriores duplas de alvenaria, preenchendo o interior da caixa de ar de 40 mm de espessura média, por insuflação, desde o interior, de nódulos de lã mineral, não aptos como suporte nutritivo para o desenvolvimento de fungos nem bactérias, densidade 50 kg/m³ e condutibilidade térmica 0,035 W/(mK).
Inclui: Inspeção endoscópica da caixa de ar. Implantação e realização dos furos no paramento. Proteção dos elementos da envolvente que podem ser afetados durante os trabalhos de insuflação. Insuflação do isolamento. Pancadas no paramento para facilitar o assentamento do isolamento. Tapamento dos furos. Limpeza final.
Critério de medição de projeto: Superfície medida segundo documentação gráfica de Projeto.
Critério de quantitativos de obra: Medir-se-á a superfície realmente executada segundo especificações de Projeto.

| Código | Un | Descrição | Rendimento | Preço | Importância |
|---|---|---|---|---|---|
| mt16lvi100e | kg | Nódulos de lã mineral, não aptos como suporte nutritivo para o desenvolvimento de fungos nem bactérias, densidade 50 kg/m³ e condutibilidade térmica 0,035 W/(mK), Euroclasse A1 de reação ao fogo, capacidade de absorção de água a curto prazo <=1 kg/m², calor específico 800 J/kgK e fator de resistência à difusão do vapor de água 1; para enchimento de câmaras por insuflação. (material) | 2.3 | 19.71 | 45.333 |
| mt28mop190b | kg | Argamassa de cimento, resistência à compressão de 3 a 7,5 N/mm², absorção de água por capilaridade menor de 0,2 kg/m² min½, para utilização em exteriores, cor cinza, composta por cimento de alta resistência, inertes selecionados e outros aditivos, fornecida em sacos. (material) | 0.6 | 0.36 | 0.216 |
| mq08mpa010 | h | Maquinaria para insuflação de isolamento em caixas de ar. (equipamento) | 0.096 | 53.63 | 5.148 |
| mo030 | h | Aplicador de produtos isolantes. (mão de obra) | 0.111 | 26.62 | 2.955 |
| mo068 | h | Ajudante de aplicador de produtos isolantes. (mão de obra) | 0.111 | 23.1 | 2.564 |
| % | % | Custos diretos complementares | 2 % | 56.216 | 1.124 |
|  |  | Custos diretos |  |  | 57.340 |

Resíduos:
- colocação: mt16lvi100e; fator de resíduo 0.03
- colocação: mt28mop190b; fator de resíduo 0.044

## Recursos

**mt16lvi100e** kg Nódulos de lã mineral
Dados técnicos: Custo energético 36.640 MJ; Emissão de CO2 1.850 kg; Código LER 17 06 04; Massa do elemento 1 kg; Volume 0.001667 m3

**mt28mop190b** kg Argamassa de cimento
Dados técnicos: Custo energético 3.345 MJ; Emissão de CO2 0.258 kg; Código LER 17 01 01; Massa do elemento 1 kg; Volume 0.000667 m3
Resíduos:
- embalagem: re150101 Embalagens de papel e cartão. (componente de resíduo); rendimento 0.009 kg; Código LER 15 01 01; Massa do elemento 1 kg; Volume 0.001333 m3
