# Amortecedor metálico de 6 molas, de 260x170x127 mm e 1100 kg de carga máxima, encostado ao piso, bancada ou estrutura

- Propriedade do ficheiro: CYPE INGENIEROS, S.A.
- Formato: FIEBDC-3/2002
- Âmbito geográfico: Brasil
- Custos indiretos: 3.00 %
- Despesas gerais: 13.00 %
- Lucro: 6.00 %
- IVA: 17.00 %

**NAI030** Un Amortecedor metálico de 6 molas, de 260x170x127 mm e 1100 kg de carga máxima, encostado ao piso, bancada ou estrutura.
Fornecimento e colocação de amortecedor metálico de 6 molas, de 260x170x127 mm, de 471 kg de carga mínima e 1100 kg de carga máxima, formado por 6 mola de aço de alta resistência acabamento com tinta epóxi cor azul, caçoletas metálicas coladas através de duplo sistema de segurança por varetas internas e massa viscoelástica, peças internas de polietileno e base metálica em ambos os extremos com orifícios abertos, encostado ao piso, bancada ou estrutura. Incluindo acessórios de montagem. Totalmente montado.
Inclui: Marcação. Colocação do amortecedor.
Critério de medição de projeto: Número de unidades previstas, segundo documentação gráfica de Projeto.
Critério de quantitativos de obra: Medir-se-á o número de unidades realmente executadas segundo especificações de Projeto.

| Código | Un | Descrição | Rendimento | Preço | Importância |
|---|---|---|---|---|---|
| mt42www120cic | Un | Amortecedor metálico de 6 molas, de 260x170x127 mm, de 471 kg de carga mínima e 1100 kg de carga máxima, formado por 6 mola de aço de alta resistência acabamento com tinta epóxi cor azul, caçoletas metálicas coladas através de duplo sistema de segurança por varetas internas e massa viscoelástica, peças internas de polietileno e base metálica em ambos os extremos com orifícios abertos, para encostar a piso, bancada ou estrutura. (material) | 1.000 | 175.23 | 175.23 |
| mo011 | h | Montador. (mão de obra) | 0.172 | 3.49 | 0.60 |
| mo080 | h | Ajudante de montador. (mão de obra) | 0.172 | 2.49 | 0.43 |
| % | % | Custos diretos complementares | 2 % | 176.26 | 3.53 |
|  |  | Custos diretos |  |  | 179.79 |
