# Amortecedor metálico de mola, de 121x87x158 mm e 450 kg de carga máxima, suspenso de teto ou estrutura

- Propriedade do ficheiro: CYPE INGENIEROS, S.A.
- Formato: FIEBDC-3/2002
- Âmbito geográfico: Brasil
- Custos indiretos: 3.00 %
- Despesas gerais: 13.00 %
- Lucro: 6.00 %
- IVA: 17.00 %

**NAI040** Un Amortecedor metálico de mola, de 121x87x158 mm e 450 kg de carga máxima, suspenso de teto ou estrutura.
Fornecimento e colocação de amortecedor metálico de mola, de 121x87x158 mm, de 193 kg de carga mínima e 450 kg de carga máxima, formado por mola de aço de alta resistência acabamento com tinta epóxi cor azul, caçoleta metálica no seu extremo superior com porca, caçoleta de borracha no seu extremo inferior e corpo metálico, suspenso de teto ou estrutura. Incluindo acessórios de montagem. Totalmente montado.
Inclui: Marcação. Colocação do amortecedor.
Critério de medição de projeto: Número de unidades previstas, segundo documentação gráfica de Projeto.
Critério de quantitativos de obra: Medir-se-á o número de unidades realmente executadas segundo especificações de Projeto.

| Código | Un | Descrição | Rendimento | Preço | Importância |
|---|---|---|---|---|---|
| mt42www130v | Un | Amortecedor metálico de mola, de 121x87x158 mm, de 193 kg de carga mínima e 450 kg de carga máxima, formado por mola de aço de alta resistência acabamento com tinta epóxi cor azul, caçoleta metálica no seu extremo superior com porca, caçoleta de borracha no seu extremo inferior e corpo metálico, para suspender do teto ou estrutura. (material) | 1.000 | 19.91 | 19.91 |
| mo011 | h | Montador. (mão de obra) | 0.184 | 3.49 | 0.64 |
| mo080 | h | Ajudante de montador. (mão de obra) | 0.184 | 2.49 | 0.46 |
| % | % | Custos diretos complementares | 2 % | 21.01 | 0.42 |
|  |  | Custos diretos |  |  | 21.43 |
