# Isolamento térmico de testas de laje e pilares embutidos na espessura da fachada

- Propriedade do ficheiro: CYPE INGENIEROS, S.A.
- Formato: FIEBDC-3/2002
- Âmbito geográfico: Brasil
- Moeda: BRL
- Custos indiretos: 3.00 %
- Despesas gerais: 13.00 %
- Lucro: 6.00 %
- IVA: 17.00 %

**NAJ010** m² Isolamento térmico de testas de laje e pilares embutidos na espessura da fachada, formado por painel rígido de poliestireno extrudido, de superfície rugosa estriada e borda lateral macho-fêmea e reta, de 30 mm de espessura, resistência à compressão >= 500 kPa, fixado com adesivo cimentício sobre a estrutura descofrada.
Fornecimento e colocação de isolamento térmico de testas de laje e pilares embutidos na espessura da fachada, formado por painel rígido de poliestireno extrudido, de superfície rugosa estriada e borda lateral macho-fêmea e reta, de 30 mm de espessura, resistência à compressão >= 500 kPa, resistência térmica 0,9 m²K/W, condutibilidade térmica 0,034 W/(mK). Inclusive parte proporcional de preparação da superfície suporte, cortes e cimento cola para a fixação do isolante à estrutura previamente descofrada.
Inclui: Preparação e corte do isolamento. Fixação do isolante à estrutura com adesivo cimentício.
Critério de medição de projeto: Superfície medida segundo documentação gráfica de Projeto.
Critério de quantitativos de obra: Medir-se-á a superfície realmente executada segundo especificações de Projeto.

| Código | Un | Descrição | Rendimento | Preço | Importância |
|---|---|---|---|---|---|
| mt16pxa010ea | m² | Painel rígido de poliestireno extrudido, de superfície rugosa estriada e borda lateral macho-fêmea e reta, de 30 mm de espessura, resistência à compressão >= 500 kPa, resistência térmica 0,9 m²K/W, condutibilidade térmica 0,034 W/(mK), Euroclasse E de reação ao fogo, com código de designação XPS-EN 13164-T1-CS(10/Y)500-DLT(2)5-DS(TH)-WL(T)0,7-WD(V)3-FT2. (material) | 1.050 | 14.83 | 15.57 |
| mt16aaa010 | kg | Argamassa colante para fixação de materiais isolantes. (material) | 9.000 | 0.72 | 6.48 |
| mo054 | h | Montador de isolamentos. (mão de obra) | 0.130 | 29.02 | 3.77 |
| mo101 | h | Ajudante de montador de isolamentos. (mão de obra) | 0.130 | 19.96 | 2.59 |
| % | % | Custos diretos complementares | 2 % | 28.41 | 0.57 |
|  |  | Custos diretos |  |  | 28.98 |
