# Isolamento termo-acústico de pisos flutuantes

- Propriedade do ficheiro: CYPE INGENIEROS, S.A.
- Formato: FIEBDC-3/2002
- Âmbito geográfico: Brasil
- Moeda: BRL
- Custos indiretos: 3.00 %
- Despesas gerais: 13.00 %
- Lucro: 6.00 %
- IVA: 17.00 %

**NAL010** m² Isolamento termo-acústico de pisos flutuantes, formado por painel rígido de lã mineral, não revestido, de 80 mm de espessura, resistência térmica 2,25 m²K/W, condutibilidade térmica 0,035 W/(mK), colocado topo a topo, simplesmente apoiado, coberto com filme de polietileno de 0,2 mm de espessura e dessolidarização perimetral executada com o mesmo material isolante, preparado para receber um contrapiso de argamassa ou concreto. Inclusive fita autocolante para vedação de juntas.
Isolamento termo-acústico de pisos flutuantes, formado por painel rígido de lã mineral, não revestido, de 80 mm de espessura, resistência térmica 2,25 m²K/W, condutibilidade térmica 0,035 W/(mK), colocado topo a topo, simplesmente apoiado, coberto com filme de polietileno de 0,2 mm de espessura e dessolidarização perimetral executada com o mesmo material isolante, preparado para receber um contrapiso de argamassa ou concreto. Inclusive fita autocolante para vedação de juntas.
Inclui: Limpeza e preparação da superfície suporte. Implantação e corte do isolamento. Colocação do isolamento. Colocação do filme de polietileno. Vedação de juntas do filme de polietileno.
Critério de medição de projeto: Superfície medida segundo documentação gráfica de Projeto.
Critério de quantitativos de obra: Medir-se-á a superfície realmente executada segundo especificações de Projeto.

| Código | Un | Descrição | Rendimento | Preço | Importância |
|---|---|---|---|---|---|
| mt16lra010f | m² | Painel rígido de lã mineral, não revestido, de 80 mm de espessura, resistência térmica 2,25 m²K/W, condutibilidade térmica 0,035 W/(mK), Euroclasse A1 de reação ao fogo. (material) | 1.100 | 106.66 | 117.33 |
| mt16png010d | m² | Filme de polietileno de 0,2 mm de espessura e 184 g/m² de massa superficial. (material) | 1.100 | 1.73 | 1.90 |
| mt16aaa030 | m | Fita autocolante para vedação de juntas. (material) | 0.250 | 1.26 | 0.32 |
| mo054 | h | Montador de isolamentos. (mão de obra) | 0.091 | 27.47 | 2.50 |
| mo101 | h | Ajudante de montador de isolamentos. (mão de obra) | 0.091 | 18.75 | 1.71 |
| % | % | Custos diretos complementares | 2 % | 123.76 | 2.48 |
|  |  | Custos diretos |  |  | 126.24 |
