# Isolamento térmico pelo exterior de coberturas inclinadas de estrutura de madeira

- Propriedade do ficheiro: CYPE INGENIEROS, S.A.
- Formato: FIEBDC-3/2002
- Âmbito geográfico: Brasil
- Moeda: BRL
- Custos indiretos: 3.00 %
- Despesas gerais: 13.00 %
- Lucro: 6.00 %
- IVA: 17.00 %

**NAN010** m² Isolamento térmico pelo exterior de coberturas inclinadas de estrutura de madeira, com painel sanduíche com ligação macho-fêmea, composto de: face superior de painel de aglomerado hidrófugo de 10 mm de espessura, núcleo isolante de espuma de poliestireno extrudido de 30 mm de espessura e face inferior de friso de abeto natural de 13 mm de espessura, colocado topo a topo e fixado mecanicamente sobre travejamento estrutural. Inclusive tira-fundos para fixação sobre suporte de madeira; banda impermeabilizante autocolante para impermeabilização e vedação de juntas.
Isolamento térmico pelo exterior de coberturas inclinadas de estrutura de madeira, com painel sanduíche com ligação macho-fêmea, composto de: face superior de painel de aglomerado hidrófugo de 10 mm de espessura, núcleo isolante de espuma de poliestireno extrudido de 30 mm de espessura e face inferior de friso de abeto natural de 13 mm de espessura, colocado topo a topo e fixado mecanicamente sobre travejamento estrutural. Inclusive tira-fundos para fixação sobre suporte de madeira; banda impermeabilizante autocolante para impermeabilização e vedação de juntas.
Inclui: Limpeza do suporte. Colocação do painel sanduíche. Fixação do painel sanduíche. Vedação de juntas e ligações.
Critério de medição de projeto: Superfície medida segundo documentação gráfica de Projeto.
Critério de quantitativos de obra: Medir-se-á a superfície realmente executada segundo especificações de Projeto.

| Código | Un | Descrição | Rendimento | Preço | Importância |
|---|---|---|---|---|---|
| mt13pso010aaa | m² | Painel sanduíche com ligação macho-fêmea, composto de: face superior de painel de aglomerado hidrófugo de 10 mm de espessura, núcleo isolante de espuma de poliestireno extrudido de 30 mm de espessura e face inferior de friso de abeto natural de 13 mm de espessura. (material) | 1.050 | 85.43 | 89.70 |
| mt13lpo037e | Un | Tira-fundo de 120 mm de comprimento, para fixação sobre suporte de madeira. (material) | 5.000 | 0.32 | 1.60 |
| mt13eag030 | m | Banda impermeabilizante autocolante para impermeabilização e vedação de juntas entre painéis sanduíche de madeira em coberturas inclinadas. (material) | 1.000 | 1.30 | 1.30 |
| mq06hor010 | h | Betoneira. (equipamento) | 0.012 | 4.73 | 0.06 |
| mo054 | h | Montador de isolamentos. (mão de obra) | 0.229 | 28.28 | 6.48 |
| mo101 | h | Ajudante de montador de isolamentos. (mão de obra) | 0.229 | 18.53 | 4.24 |
| % | % | Custos diretos complementares | 2 % | 103.38 | 2.07 |
|  |  | Custos diretos |  |  | 105.45 |
