# Cinta autocolante

- Propriedade do ficheiro: CYPE INGENIEROS, S.A.
- Formato: FIEBDC-3/2002
- Âmbito geográfico: Brasil
- Custos indiretos: 3.00 %
- Despesas gerais: 13.00 %
- Lucro: 6.00 %
- IVA: 17.00 %

**NAP006** m Cinta autocolante, elástica e estanque de neoprene de célula fechada, de 10 mm de espessura e 30 mm de largura, colocada em todo o perímetro da estrutura autoportante de placas, para garantir a sua dessolidarização e optimizar o isolamento acústico.
Fornecimento e colocação em todo o perímetro da estrutura autoportante de placas de cinta autocolante, elástica e estanque de neoprene de célula fechada, de 10 mm de espessura e 30 mm de largura, resistência térmica 0,077 m²K/W, condutibilidade térmica 0,037 W/(mK), para garantir a sua dessolidarização e optimizar o isolamento acústico. Incluindo cortes.
Inclui: Colocação das bandas elásticas na base e nos laterais. Colocação das bandas elásticas no encontro da estrutura autoportante com a laje superior.
Critério de medição de projeto: Comprimento medido segundo documentação gráfica de Projeto.
Critério de quantitativos de obra: Medir-se-á o comprimento realmente executado segundo especificações de Projeto.

| Código | Un | Descrição | Rendimento | Preço | Importância |
|---|---|---|---|---|---|
| mt16pdg045a | m | Cinta autocolante, elástica e estanque de neoprene de célula fechada, de 10 mm de espessura e 30 mm de largura, resistência térmica 0,077 m²K/W, condutibilidade térmica 0,037 W/(mK). (material) | 1.100 | 0.14 | 0.15 |
| mo113 | h | Auxiliar de serviços gerais. (mão de obra) | 0.061 | 2.99 | 0.18 |
| % | % | Custos diretos complementares | 2 % | 0.33 | 0.01 |
|  |  | Custos diretos |  |  | 0.34 |
