# Isolamento intermediário em estruturas autoportantes de placas constituído por: painel semi-rígido de lã mineral, espessura 45 mm colocado entre montantes

- Propriedade do ficheiro: CYPE INGENIEROS, S.A.
- Formato: FIEBDC-3/2002
- Âmbito geográfico: Brasil
- Custos indiretos: 3.00 %
- Despesas gerais: 13.00 %
- Lucro: 6.00 %
- IVA: 17.00 %

**NAP020** m² Isolamento intermediário em estruturas autoportantes de placas constituído por: painel semi-rígido de lã mineral, espessura 45 mm colocado entre montantes.
Fornecimento e colocação de isolamento térmico e acústico em estruturas autoportantes de placas, constituído por: painel semi-rígido de lã mineral, espessura 45 mm, colocado entre os montantes da estrutura portante. Incluindo parte proporcional de cortes, fixações e limpeza.
Inclui: Corte e preparação do isolamento a colocar entre os montantes. Colocação do isolamento entre os montantes.
Critério de medição de projeto: Superfície medida segundo documentação gráfica de Projeto.
Critério de quantitativos de obra: Medir-se-á a superfície realmente executada segundo especificações de Projeto.

| Código | Un | Descrição | Rendimento | Preço | Importância |
|---|---|---|---|---|---|
| mt16lra060a | m² | Painel semi-rígido de lã mineral, espessura 45 mm. (material) | 1.000 | 2.84 | 2.84 |
| mo054 | h | Montador de isolamentos. (mão de obra) | 0.061 | 25.14 | 1.53 |
| mo101 | h | Ajudante de montador de isolamentos. (mão de obra) | 0.061 | 17.24 | 1.05 |
| % | % | Custos diretos complementares | 2 % | 5.42 | 0.11 |
|  |  | Custos diretos |  |  | 5.53 |
