# Isolamento térmico pelo interior de coberturas inclinadas sobre espaço não habitável

- Propriedade do ficheiro: CYPE INGENIEROS, S.A.
- Formato: FIEBDC-3/2002
- Âmbito geográfico: Brasil
- Moeda: BRL
- Custos indiretos: 3.00 %
- Despesas gerais: 13.00 %
- Lucro: 6.00 %
- IVA: 17.00 %

**NAQ030** m² Isolamento térmico pelo interior de coberturas inclinadas sobre espaço não habitável, formado por painel rígido de poliestireno expandido, de superfície lisa e borda lateral macho-fêmea, de 70 mm de espessura, fixado com bucha de expansão e prego de polipropileno, com marco de estanqueidade.
Fornecimento e colocação de isolamento térmico pelo interior de coberturas inclinadas sobre espaço não habitável, formado por painel rígido de poliestireno expandido, de superfície lisa e borda lateral macho-fêmea, de 70 mm de espessura, resistência térmica 1,94 m²K/W, condutibilidade térmica 0,036 W/(mK), fixado com bucha de expansão e prego de polipropileno, com marco de estanqueidade. Inclusive parte proporcional de cortes e limpeza.
Inclui: Limpeza da superfície superior da laje. Corte, ajuste e fixação do isolamento.
Critério de medição de projeto: Superfície medida segundo documentação gráfica de Projeto.
Critério de quantitativos de obra: Medir-se-á a superfície realmente executada segundo especificações de Projeto.

| Código | Un | Descrição | Rendimento | Preço | Importância |
|---|---|---|---|---|---|
| mt16pea010fa | m² | Painel rígido de poliestireno expandido, de superfície lisa e borda lateral macho-fêmea, de 70 mm de espessura, resistência térmica 1,94 m²K/W, condutibilidade térmica 0,036 W/(mK), Euroclasse E de reação ao fogo, com código de designação EPS-EN 13163-L1-W1-T1-S1-P3-DS(N)2-BS100-CS(10)60. (material) | 1.100 | 19.42 | 21.36 |
| mt16aaa020hh | Un | Fixação mecânica para painéis isolantes de poliestireno expandido, colocados diretamente sobre a superfície suporte. (material) | 2.500 | 0.90 | 2.25 |
| mo054 | h | Montador de isolamentos. (mão de obra) | 0.119 | 29.02 | 3.45 |
| mo101 | h | Ajudante de montador de isolamentos. (mão de obra) | 0.119 | 19.96 | 2.38 |
| % | % | Custos diretos complementares | 2 % | 29.44 | 0.59 |
|  |  | Custos diretos |  |  | 30.03 |
