# Isolamento térmico em coberturas inclinadas sobre espaço não habitável de 110 mm de espessura média

- Propriedade do ficheiro: CYPE INGENIEROS, S.A.
- Formato: FIEBDC-3/2002
- Âmbito geográfico: Brasil
- Moeda: BRL
- Custos indiretos: 3.00 %
- Despesas gerais: 13.00 %
- Lucro: 6.00 %
- IVA: 17.00 %

**NAR020** m² Isolamento térmico em coberturas inclinadas sobre espaço não habitável de 110 mm de espessura média, por sopragem, desde o exterior, de nódulos de lã de vidro, não aptos como suporte nutritivo para o desenvolvimento de fungos nem bactérias, densidade 50 kg/m³ e condutibilidade térmica 0,035 W/(mK), sobre a superfície suporte.
Isolamento térmico em coberturas inclinadas sobre espaço não habitável de 110 mm de espessura média, por sopragem, desde o exterior, de nódulos de lã de vidro, não aptos como suporte nutritivo para o desenvolvimento de fungos nem bactérias, densidade 50 kg/m³ e condutibilidade térmica 0,035 W/(mK), sobre a superfície suporte.
Inclui: Remoção dos materiais da cobertura para a execução da abertura de acesso ao espaço sob cobertura. Execução de abertura de acesso. Sopragem do isolamento. Fecho da abertura de acesso. Reposição dos materiais da cobertura. Remoção e acumulação de entulho. Carga manual de entulho em caminhão ou caçamba.
Critério de medição de projeto: Superfície medida segundo documentação gráfica de Projeto.
Critério de quantitativos de obra: Medir-se-á a superfície realmente executada segundo especificações de Projeto.

| Código | Un | Descrição | Rendimento | Preço | Importância |
|---|---|---|---|---|---|
| mt16lvi100r | kg | Nódulos de lã de vidro não aptos como suporte nutritivo para o desenvolvimento de fungos nem bactérias, densidade 50 kg/m³ e condutibilidade térmica 0,035 W/(mK), Euroclasse A1 de reação ao fogo, capacidade de absorção de água a curto prazo <=1 kg/m², calor específico 800 J/kgK e fator de resistência à difusão do vapor de água 1; para enchimento de câmaras por insuflação. (material) | 5.425 | 8.83 | 47.90 |
| mq08mpa020 | h | Maquinaria para espalhamento de isolamento em nódulos. (equipamento) | 0.112 | 36.61 | 4.10 |
| mo030 | h | Aplicador de produtos isolantes. (mão de obra) | 0.237 | 23.85 | 5.65 |
| mo068 | h | Ajudante de aplicador de produtos isolantes. (mão de obra) | 0.237 | 20.48 | 4.85 |
| % | % | Custos diretos complementares | 2 % | 62.50 | 1.25 |
|  |  | Custos diretos |  |  | 63.75 |
