# Isolamento acústico sobre forro formado por placa de aglomerado de cortiça expandida, de 80 mm de espessura, cor preto

- Propriedade do ficheiro: CYPE INGENIEROS, S.A.
- Formato: FIEBDC-3/2002
- Âmbito geográfico: Brasil
- Custos indiretos: 3.00 %
- Despesas gerais: 13.00 %
- Lucro: 6.00 %
- IVA: 17.00 %

**NAT030** m² Isolamento acústico sobre forro formado por placa de aglomerado de cortiça expandida, de 80 mm de espessura, cor preto.
Fornecimento e colocação de isolamento acústico sobre forro de placas, formado por placa de aglomerado de cortiça expandida, de 80 mm de espessura, cor preto, resistência térmica 2 m²K/W, condutibilidade térmica 0,036 W/(mK). Incluindo parte proporcional de cortes do isolamento.
Inclui: Corte, ajuste e colocação do isolamento.
Critério de medição de projeto: Superfície medida entre paramentos, segundo documentação gráfica de Projeto, sem descontar aberturas para instalações.
Critério de quantitativos de obra: Medir-se-á a superfície realmente executada segundo especificações de Projeto, sem descontar aberturas para instalações.

| Código | Un | Descrição | Rendimento | Preço | Importância |
|---|---|---|---|---|---|
| mt16acg010ga | m² | Placa de aglomerado de cortiça expandida, de 80 mm de espessura, cor preto, resistência térmica 2 m²K/W, condutibilidade térmica 0,036 W/(mK), Euroclasse E de reação ao fogo, de aplicação como isolante térmico e acústico. (material) | 1.050 | 26.61 | 27.94 |
| mo054 | h | Montador de isolamentos. (mão de obra) | 0.086 | 3.49 | 0.30 |
| mo101 | h | Ajudante de montador de isolamentos. (mão de obra) | 0.086 | 2.49 | 0.21 |
| % | % | Custos diretos complementares | 2 % | 28.45 | 0.57 |
|  |  | Custos diretos |  |  | 29.02 |
