# Isolamento térmico pelo exterior de fachadas

- Propriedade do ficheiro: CYPE INGENIEROS, S.A.
- Formato: FIEBDC-3/2002
- Âmbito geográfico: Brasil
- Custos indiretos: 3.00 %
- Despesas gerais: 13.00 %
- Lucro: 6.00 %
- IVA: 17.00 %

**NAV010** m² Isolamento térmico pelo exterior de fachadas, com o sistema Veture, formado por painéis isolantes pré-fabricados compostos de plaquetas cerâmicas de grés, cor vermelho, unidas a um painel rígido de poliestireno extrudido, de 30 mm de espessura; fixados os painéis pré-fabricados ao paramento suporte com buchas de poliamida, parafusos de aço zincado e dispositivos auxiliares de fixação; vedação de juntas entre painéis pré-fabricados com adesivo de borracha de silicone; colocação de plaquetas individuais de união entre painéis pré-fabricados com cimento cola melhorado, C2 TE S2 e enchimento final das juntas das plaquetas com argamassa, tipo CG2.
Fornecimento e colocação de isolamento térmico pelo exterior de fachadas, com o sistema Veture, formado por painéis isolantes pré-fabricados de 1240x600x48 mm, compostos de plaquetas cerâmicas de grés, segundo ISO 10545-11, cor vermelho, unidas a um painel rígido de poliestireno extrudido, de 30 mm de espessura, resistência à compressão >= 300 kPa, resistência térmica 0,9 m²K/W, condutibilidade térmica 0,034 W/(mK), Euroclasse E de reação ao fogo, fixados os painéis pré-fabricados ao paramento suporte com buchas de poliamida, parafusos de aço zincado e dispositivos auxiliares de fixação; vedação de juntas entre painéis pré-fabricados com adesivo de borracha de silicone; colocação de plaquetas individuais de união entre painéis pré-fabricados com cimento cola melhorado, C2 TE S2, altamente deformável, de pega normal, com deslizamento reduzido e tempo de colocação ampliado, e enchimento final das juntas das plaquetas com argamassa, tipo CG2. Incluindo parte proporcional peças especiais e limpeza final da fachada com desempenadeira humedecida com água. Totalmente terminado.
Inclui: Preparação da superfície suporte. Corte e preparação dos painéis pré-fabricados. Colocação e fixação dos painéis pré-fabricados sobre o paramento. Vedação das juntas entre painéis pré-fabricados. Colocação das plaquetas de ajuste e das peças especiais. Enchimento das juntas das plaquetas. Limpeza final da fachada.
Critério de medição de projeto: Superfície medida segundo documentação gráfica de Projeto, descontando as aberturas de superfície maior de 1 m², adicionando em alternativa a superfície da parte interior da abertura, correspondente ao desenvolvimento de ombreiras e padieiras. Não foi incrementada a medição por perdas, uma vez que na composição se considerou 5% a mais.
Critério de quantitativos de obra: Medir-se-á a superfície realmente executada segundo especificações de Projeto, descontando as aberturas de superfície maior de 1 m², adicionando em alternativa a superfície da parte interior da abertura, correspondente ao desenvolvimento de ombreiras e padieiras.

| Código | Un | Descrição | Rendimento | Preço | Importância |
|---|---|---|---|---|---|
| mt12ppg010a | Un | Painel pré-fabricado de 1240x600x48 mm, composto de plaquetas cerâmicas de grés, segundo ISO 10545-11, cor vermelho, unidas a um painel rígido de poliestireno extrudido, de 30 mm de espessura, resistência à compressão >= 300 kPa, resistência térmica 0,9 m²K/W, condutibilidade térmica 0,034 W/(mK), Euroclasse E de reação ao fogo, inclusive dispositivos auxiliares de fixação e plaquetas individuais. (material) | 1.420 | 32.65 | 46.36 |
| mt12ppg100a | Un | Bucha de poliamida e parafuso de aço zincado, de 8 mm de diâmetro e 100 mm de comprimento. (material) | 7.000 | 0.19 | 1.33 |
| mt12ppg110 | Un | Cartucho de 310 cm³ de adesivo de borracha de silicone. (material) | 0.500 | 4.58 | 2.29 |
| mt09mcr211 | kg | Cimento cola melhorado, C2 TE S2, altamente deformável, de pega normal, com deslizamento reduzido e tempo de colocação ampliado, composta de cimento de alta resistência, inertes selecionados, aditivos especiais e resinas sintéticas. (material) | 0.750 | 0.98 | 0.74 |
| mt09mcr100a | kg | Argamassa, tipo CG2, para juntas de 5 a 30 mm, composto por cimentos de alta resistência, inertes selecionados, pigmentos e aditivos específicos. (material) | 8.500 | 0.58 | 4.93 |
| mo052 | h | Montador de sistemas de fachadas pré-fabricadas. (mão de obra) | 0.610 | 25.14 | 15.34 |
| mo099 | h | Ajudante de montador de sistemas de fachadas pré-fabricadas. (mão de obra) | 0.610 | 17.24 | 10.52 |
| % | % | Custos diretos complementares | 2 % | 81.51 | 1.63 |
|  |  | Custos diretos |  |  | 83.14 |
