# Impermeabilização de arremate superior de parapeito e fachada, realizada através de revestimento elástico impermeabilizante cor cinza, aplicado com rolo em três demãos

- Propriedade do ficheiro: CYPE INGENIEROS, S.A.
- Formato: FIEBDC-3/2002
- Âmbito geográfico: Brasil
- Moeda: BRL
- Custos indiretos: 3.00 %
- Despesas gerais: 13.00 %
- Lucro: 6.00 %
- IVA: 17.00 %

**NIF040** m² Impermeabilização de arremate superior de parapeito e fachada, realizada através de revestimento elástico impermeabilizante cor cinza, aplicado com rolo em três demãos.
Execução de impermeabilização de arremate superior de parapeito e fachada, realizada através da aplicação de três demãos de revestimento elástico impermeabilizante cor cinza, composto de polímeros sintéticos em dispersão, cargas e pigmentos minerais e fibras, a primeira demão diluída com 15 a 20% de água e as seguintes sem diluir, preparado para receber o elemento de proteção (não incluído neste preço). Incluindo parte proporcional de limpeza e preparação da superfície suporte.
Inclui: Limpeza e preparação da superfície na qual se tem de aplicar a impermeabilização. Aplicação do impermeabilizante.
Critério de medição de projeto: Superfície medida segundo documentação gráfica de Projeto.
Critério de quantitativos de obra: Medir-se-á a superfície realmente executada segundo especificações de Projeto.

| Código | Un | Descrição | Rendimento | Preço | Importância |
|---|---|---|---|---|---|
| mt28mic030b | kg | Revestimento elástico impermeabilizante cor cinza, composto de polímeros sintéticos em dispersão, cargas e pigmentos minerais e fibras. (material) | 2.250 | 9.77 | 21.98 |
| mo032 | h | Aplicador de produtos impermeabilizantes. (mão de obra) | 0.135 | 22.85 | 3.08 |
| mo070 | h | Ajudante de aplicador de produtos impermeabilizantes. (mão de obra) | 0.135 | 17.94 | 2.42 |
| % | % | Custos diretos complementares | 2 % | 27.48 | 0.55 |
|  |  | Custos diretos |  |  | 28.03 |
