# Perfil de ventilação de polipropileno de alta densidade para fixação de lâmina drenante nodular e arejamento da caixa de ar através de aberturas de ventilação

- Propriedade do ficheiro: CYPE INGENIEROS, S.A.
- Formato: FIEBDC-3/2002
- Âmbito geográfico: Brasil
- Moeda: BRL
- Custos indiretos: 3.00 %
- Despesas gerais: 13.00 %
- Lucro: 6.00 %
- IVA: 17.00 %

**NIM101** m Perfil de ventilação de polipropileno de alta densidade para fixação de lâmina drenante nodular e arejamento da caixa de ar através de aberturas de ventilação, na face interior do muro em contato com o terreno.
Fornecimento e colocação no arranque e no coroamento da folha interior de perfil de ventilação de polipropileno de alta densidade para fixação de lâmina drenante nodular e arejamento da caixa de ar através de aberturas de ventilação, na face interior do muro em contato com o terreno. Incluindo parte proporcional de fixação ao suporte através de pregos e vedação de fixações.
Inclui: Limpeza do suporte. Colocação do perfil. Fixação mecânica do perfil.
Critério de medição de projeto: Comprimento medido segundo documentação gráfica de Projeto.
Critério de quantitativos de obra: Medir-se-á o comprimento realmente executado segundo especificações de Projeto.

| Código | Un | Descrição | Rendimento | Preço | Importância |
|---|---|---|---|---|---|
| mt14baa020 | m | Perfil de ventilação, de polipropileno de alta densidade, para fixação de lâmina drenante nodular e ventilação da caixa de ar, na face interior do muro em contato com o terreno. (material) | 1.000 | 7.91 | 7.91 |
| mo032 | h | Aplicador de produtos impermeabilizantes. (mão de obra) | 0.133 | 22.85 | 3.04 |
| mo070 | h | Ajudante de aplicador de produtos impermeabilizantes. (mão de obra) | 0.133 | 17.94 | 2.39 |
| % | % | Custos diretos complementares | 2 % | 13.34 | 0.27 |
|  |  | Custos diretos |  |  | 13.61 |
