# Lâmina impermeabilizante

- Propriedade do ficheiro: CYPE INGENIEROS, S.A.
- Formato: FIEBDC-3/2002
- Âmbito geográfico: Brasil
- Moeda: BRL
- Custos indiretos: 3.00 %
- Despesas gerais: 13.00 %
- Lucro: 6.00 %
- IVA: 17.00 %

**NIN005** m² Lâmina impermeabilizante, dessolidarizante e difusora de vapor de água de polietileno com estrutura nervurada e cavidades quadradas em forma de cola de milano, de 3 mm de espessura, para impermeabilização e dessolidarização sob piso cerâmico ou de pedra natural (não incluído neste preço).
Lâmina impermeabilizante, dessolidarizante e difusora de vapor de água de polietileno com estrutura nervurada e cavidades quadradas em forma de cola de milano, de 3 mm de espessura, revestida de geotêxtil não tecido em uma das suas faces, fornecida em rolos de 30 m de comprimento, para impermeabilização e dessolidarização sob piso cerâmico ou de pedra natural (não incluído neste preço), fixada ao suporte com cimento cola de pega normal, C1 cinza, espalhado com desempenadeira dentada. Incluindo parte proporcional de preparação da superfície suporte, cortes, vedação de juntas com adesivo bicomponente e banda de vedação, e vedação perimetral de juntas.
Inclui: Corte e preparação da impermeabilização. Espalhamento do cimento cola sobre a superfície suporte. Colocação da impermeabilização. Vedação de juntas.
Critério de medição de projeto: Superfície medida segundo documentação gráfica de Projeto.
Critério de quantitativos de obra: Medir-se-á a superfície realmente executada segundo especificações de Projeto.

| Código | Un | Descrição | Rendimento | Preço | Importância |
|---|---|---|---|---|---|
| mt09mcr021g | kg | Cimento cola de pega normal, C1, cor cinza. (material) | 2.000 | 0.78 | 1.56 |
| mt15res300a | m² | Lâmina impermeabilizante, dessolidarizante e difusora de vapor de água de polietileno com estrutura nervurada e cavidades quadradas em forma de cola de milano, de 3 mm de espessura, revestida de geotêxtil não tecido em uma das suas faces, fornecida em rolos de 30 m de comprimento. (material) | 1.050 | 60.97 | 64.02 |
| mt15res060a | kg | Adesivo bicomponente, à base de uma dispersão acrílica sem dissolventes e pó de cimento, para a vedação de juntas. (material) | 0.270 | 34.30 | 9.26 |
| mt15res020aa | m | Banda de vedação, de 85 mm de largura e 0,1 mm de espessura, para lâmina impermeabilizante flexível de polietileno, com ambas as faces revestidas de geotêxtil não tecido, fornecida em rolos de 30 m de comprimento. (material) | 0.600 | 8.49 | 5.09 |
| mt15res020bb | m | Banda de vedação, de 125 mm de largura e 0,1 mm de espessura, para lâmina impermeabilizante flexível de polietileno, com ambas as faces revestidas de geotêxtil não tecido, fornecida em rolos de 30 m de comprimento. (material) | 0.600 | 12.79 | 7.67 |
| mo029 | h | Aplicador de lâminas impermeabilizantes. (mão de obra) | 0.132 | 22.85 | 3.02 |
| mo067 | h | Ajudante de aplicador de lâminas impermeabilizantes. (mão de obra) | 0.132 | 17.94 | 2.37 |
| % | % | Custos diretos complementares | 2 % | 92.99 | 1.86 |
|  |  | Custos diretos |  |  | 94.85 |
