# Lâmina drenante de estrutura nodular de polietileno, com nódulos de 4 mm de altura, para drenagem, arejamento e dessolidarização sob piso cerâmico ou de pedra natural (não incluído neste preço)

- Propriedade do ficheiro: CYPE INGENIEROS, S.A.
- Formato: FIEBDC-3/2002
- Âmbito geográfico: Brasil
- Moeda: BRL
- Custos indiretos: 3.00 %
- Despesas gerais: 13.00 %
- Lucro: 6.00 %
- IVA: 17.00 %

**NIN010** m² Lâmina drenante de estrutura nodular de polietileno, com nódulos de 4 mm de altura, para drenagem, arejamento e dessolidarização sob piso cerâmico ou de pedra natural (não incluído neste preço).
Lâmina drenante de estrutura nodular de polietileno, com nódulos de 4 mm de altura, revestida de geotêxtil não tecido de polipropileno em uma das suas faces, para drenagem, arejamento e dessolidarização sob piso cerâmico ou de pedra natural (não incluído neste preço), fixada ao suporte com cimento cola de pega normal, C1 cinza, espalhado com desempenadeira dentada. Incluindo parte proporcional de preparação da superfície suporte, cortes, e vedação de juntas com fita autocolante.
Inclui: Corte e preparação da lâmina drenante. Espalhamento do cimento cola sobre a superfície suporte. Colocação da camada drenante. Vedação de juntas.
Critério de medição de projeto: Superfície medida segundo documentação gráfica de Projeto.
Critério de quantitativos de obra: Medir-se-á a superfície realmente executada segundo especificações de Projeto.

| Código | Un | Descrição | Rendimento | Preço | Importância |
|---|---|---|---|---|---|
| mt09mcr021g | kg | Cimento cola de pega normal, C1, cor cinza. (material) | 2.000 | 0.78 | 1.56 |
| mt15res310a | m² | Lâmina drenante de estrutura nodular de polietileno, com nódulos de 4 mm de altura, revestida de geotêxtil não tecido de polipropileno em uma das suas faces, fornecida em rolos de 25 m de comprimento. (material) | 1.050 | 69.25 | 72.71 |
| mt15res315a | m | Fita autocolante, de 90 mm de largura, fornecida em rolos de 30 m de comprimento. (material) | 0.600 | 21.74 | 13.04 |
| mo029 | h | Aplicador de lâminas impermeabilizantes. (mão de obra) | 0.106 | 22.85 | 2.42 |
| mo067 | h | Ajudante de aplicador de lâminas impermeabilizantes. (mão de obra) | 0.106 | 17.94 | 1.90 |
| % | % | Custos diretos complementares | 2 % | 91.63 | 1.83 |
|  |  | Custos diretos |  |  | 93.46 |
