# Cobertura plana acessível

- Propriedade do ficheiro: CYPE INGENIEROS, S.A.
- Formato: FIEBDC-3/2002
- Âmbito geográfico: Brasil
- Moeda: BRL
- Custos indiretos: 3.00 %
- Despesas gerais: 13.00 %
- Lucro: 6.00 %
- IVA: 17.00 %

**QAB310** m² Cobertura plana acessível, não ventilada, com piso fixo, tipo convencional, caimento de 1% a 15%, para tráfego rodado. FORMAÇÃO DE PENDENTES: com guias de espigões, água furtada e juntas com mestras de bloco cerâmico furado duplo e camada de concreto leve, de resistência à compressão 2,0 MPa e 690 kg/m³ de densidade, confeccionado em obra com argila expandida e cimento cinza, com espessura média de 10 cm; com camada de regularização de argamassa de cimento, confeccionada em obra, dosificação 1:6 de 2 cm de espessura, acabamento afagado; IMPERMEABILIZAÇÃO: tipo monocamada, colada, formada por membrana de betume modificado com elastômero SBS, de 4 mm de espessura, com armadura de feltro de poliéster não tecido de 160 g/m², melhorada com membrana de betume aditivado com plastômero APP, prévia aplicação de primer com emulsão asfáltica aniônica com cargas; CAMADA DE PROTEÇÃO: piso de aglomerado asfáltico, com mistura betuminosa descontínua a quente, de tipo aberta (percentagem de aberturas > 12%), com inerte granítico de 8 mm de tamanho máximo, e betume asfáltico de penetração, de 8 cm de espessura.
Cobertura plana acessível, não ventilada, com piso fixo, tipo convencional, caimento de 1% a 15%, para tráfego rodado. FORMAÇÃO DE PENDENTES: com guias de espigões, água furtada e juntas com mestras de bloco cerâmico furado duplo e camada de concreto leve, de resistência à compressão 2,0 MPa e 690 kg/m³ de densidade, confeccionado em obra com argila expandida e cimento cinza, com espessura média de 10 cm; com camada de regularização de argamassa de cimento, confeccionada em obra, dosificação 1:6 de 2 cm de espessura, acabamento afagado; IMPERMEABILIZAÇÃO: tipo monocamada, colada, formada por membrana de betume modificado com elastômero SBS, de 4 mm de espessura, com armadura de feltro de poliéster não tecido de 160 g/m², melhorada com membrana de betume aditivado com plastômero APP, prévia aplicação de primer com emulsão asfáltica aniônica com cargas; CAMADA DE PROTEÇÃO: piso de aglomerado asfáltico, com mistura betuminosa descontínua a quente, de tipo aberta (percentagem de aberturas > 12%), com inerte granítico de 8 mm de tamanho máximo, e betume asfáltico de penetração, de 8 cm de espessura.
Inclui: Marcação dos pontos singulares. Marcação dos caimentos e traçado de espigões, águas furtadas e juntas. Formação de caimentos com guias de espigões, água furtada e juntas com mestras de bloco. Rejuntamento com poliestireno expandido. Concretagem e nivelamento do concreto leve até alcançar o nível de coroamento das mestras. Descarga, espalhamento e nivelamento da argamassa de regularização. Limpeza e preparação da superfície. Colocação da impermeabilização. Espalhamento e compactação da camada de desgaste.
Critério de medição de projeto: Superfície medida em projeção horizontal, segundo documentação gráfica de Projeto, desde as faces interiores dos parapeitos ou muretes perimetrais que a limitam.
Critério de quantitativos de obra: Medir-se-á, em projeção horizontal, a superfície realmente executada segundo especificações de Projeto, desde as faces interiores dos parapeitos ou muretes perimetrais que a limitam.
Critérios considerados na determinação do preço da unidade de obra: O preço não inclui a execução e a vedação das juntas nem a execução de arremates nos encontros com paramentos e drenagens.

| Código | Un | Descrição | Rendimento | Preço | Importância |
|---|---|---|---|---|---|
| mt04lpt010c | Un | Bloco cerâmico furado duplo, para revestir, 30x20x9 cm, densidade 746 kg/m³. (material) | 3.000 | 0.36 | 1.08 |
| mt01arl030ab | m³ | Argila expandida, fornecida em sacos Big Bag. (material) | 0.105 | 320.13 | 33.61 |
| mt08cem002 | kg | Cimento cinza em sacos. (material) | 25.000 | 0.55 | 13.75 |
| mt08aaa010a | m³ | Água. (material) | 0.011 | 3.39 | 0.04 |
| mt16pea020b | m² | Painel rígido de poliestireno expandido, borda lateral reta, de 20 mm de espessura, resistência térmica 0,55 m²K/W, condutibilidade térmica 0,036 W/(mK), para junta de dilatação. (material) | 0.010 | 5.64 | 0.06 |
| mt01arg005a | t | Areia de pedreira, para argamassa preparada em obra. (material) | 0.033 | 45.85 | 1.51 |
| mt14lba010s | m² | Membrana de betume modificado com elastômero SBS, de 4 mm de espessura, massa nominal 4,8 kg/m², com armadura de feltro de poliéster não tecido de 160 g/m², acabamento em uma face com feltro de poliéster de 130 g/m², de superfície não protegida. (material) | 1.100 | 32.45 | 35.70 |
| mt14lad010a | m² | Membrana de betume aditivado com plastômero APP, de 2,5 mm de espessura, massa nominal 3 kg/m², com armadura de feltro de fibra de vidro de 60 g/m², de superfície não protegida. (material) | 1.100 | 10.59 | 11.65 |
| mt14iea020c | kg | Emulsão asfáltica aniônica com cargas. (material) | 0.300 | 6.16 | 1.85 |
| mt47aag010qa | t | Mistura betuminosa descontínua a quente, de tipo aberta (percentagem de aberturas > 12%), com inerte granítico de 8 mm de tamanho máximo, e betume asfáltico de penetração. (material) | 0.184 | 137.96 | 25.38 |
| mq11ext030 | h | Espalhadora asfáltica sobre rastos, de 81 kW. (equipamento) | 0.008 | 226.24 | 1.81 |
| mq02ron010a | h | Cilindro vibratório tandem auto-propulsado, de 24,8 kW, de 2450 kg, largura de trabalho 100 cm. (equipamento) | 0.003 | 46.69 | 0.14 |
| mq06hor010 | h | Betoneira. (equipamento) | 0.095 | 4.73 | 0.45 |
| mo020 | h | Pedreiro. (mão de obra) | 0.330 | 24.01 | 7.92 |
| mo113 | h | Auxiliar de serviços gerais. (mão de obra) | 0.672 | 20.96 | 14.09 |
| mo029 | h | Aplicador de lâminas impermeabilizantes. (mão de obra) | 0.114 | 24.01 | 2.74 |
| mo067 | h | Ajudante de aplicador de lâminas impermeabilizantes. (mão de obra) | 0.114 | 20.67 | 2.36 |
| % | % | Custos diretos complementares | 2 % | 154.14 | 3.08 |
|  |  | Custos diretos |  |  | 157.22 |
