# Substituição de camada de impermeabilização, em cobertura plana, não acessível, auto-protegida, por lâmina asfáltica

- Propriedade do ficheiro: CYPE Ingenieros S.A.
- Formato: FIEBDC-3/2016
- Programa: Gerador de preços para construção civil. CYPE Ingenieros, S.A.
- Data: 03/11/2022
- Âmbito geográfico: Brasil
- Moeda: BRL
- Custos indiretos: 3 %
- Despesas gerais: 13 %
- Lucro: 6 %
- IVA: 17 %

## Q Coberturas

### QA Planas acessíveis, não ventiladas

#### QAW Substituições

**QAW060** m² Substituição de camada de impermeabilização, em cobertura plana, não acessível, auto-protegida, por lâmina asfáltica.
Substituição de camada de impermeabilização deteriorada, em cobertura plana, não acessível, auto-protegida, por impermeabilização bicamada colada, composta por uma membrana de betume modificado com elastômero SBS, de 2,5 mm de espessura, com armadura de feltro de fibra de vidro de 60 g/m², de superfície não protegida, e uma membrana de betume modificado com elastômero SBS, de 4 mm de espessura, com armadura de feltro de poliéster não tecido de 180 g/m², com autoproteção mineral fotocatalítica, com efeito descontaminante, bactericida e fungicida de cor branca, totalmente coladas com maçarico, sem coincidir as suas juntas.
Inclui: Marcação. Remoção da lâmina deteriorada. Armazenamento do material removido. Limpeza e preparação da superfície. Colocação da impermeabilização. Limpeza dos restos da obra. Carga manual do material removido e restos da obra em caminhão ou caçamba.
Critério de medição de projeto: Superfície medida em projeção horizontal, segundo documentação gráfica de Projeto, desde as faces interiores dos parapeitos ou muretes perimetrais que a limitam.
Critério de quantitativos de obra: Medir-se-á, em projeção horizontal, a superfície realmente executada segundo especificações de Projeto, desde as faces interiores dos parapeitos ou muretes perimetrais que a limitam.

| Código | Un | Descrição | Rendimento | Preço | Importância |
|---|---|---|---|---|---|
| mt14ldg010pe | m² | Membrana de betume modificado com elastômero SBS, de 4 mm de espessura, massa nominal 5,6 kg/m², com armadura de feltro de poliéster não tecido de 180 g/m², com autoproteção mineral fotocatalítica, com efeito descontaminante, bactericida e fungicida de cor branca. (material) | 1.2 | 166.6 | 199.920 |
| mt14lba010a | m² | Membrana de betume modificado com elastômero SBS, de 2,5 mm de espessura, massa nominal 3 kg/m², com armadura de feltro de fibra de vidro de 60 g/m², de superfície não protegida. (material) | 1.2 | 27.41 | 32.892 |
| mo029 | h | Aplicador de lâminas impermeabilizantes. (mão de obra) | 0.603 | 26.62 | 16.052 |
| mo067 | h | Ajudante de aplicador de lâminas impermeabilizantes. (mão de obra) | 0.301 | 23.1 | 6.953 |
| % | % | Custos diretos complementares | 2 % | 255.817 | 5.116 |
|  |  | Custos diretos |  |  | 260.933 |

Resíduos:
- colocação: mt14ldg010pe; fator de resíduo 0.035
- colocação: mt14lba010a; fator de resíduo 0.07

## Recursos

**mt14ldg010pe** m² Membrana de betume modificado com elastômero SBS
Dados técnicos: Custo energético 326.486 MJ; Emissão de CO2 9.185 kg; Código LER 17 03 02; Massa do elemento 5.6 kg; Volume 0.0056 m3
Resíduos:
- embalagem: re170203 Plástico. (componente de resíduo); rendimento 0.07 kg; Código LER 17 02 03; Massa do elemento 1 kg; Volume 0.001667 m3

**mt14lba010a** m² Membrana de betume modificado com elastômero SBS
Dados técnicos: Custo energético 176.114 MJ; Emissão de CO2 4.981 kg; Código LER 17 03 02; Massa do elemento 3 kg; Volume 0.003 m3
Resíduos:
- embalagem: re170203 Plástico; rendimento 0.05 kg
