# Reparação de espigão em cobertura inclinada de telhas

- Propriedade do ficheiro: CYPE Ingenieros S.A.
- Formato: FIEBDC-3/2016
- Programa: Gerador de preços para construção civil. CYPE Ingenieros, S.A.
- Data: 29/05/2024
- Âmbito geográfico: Brasil
- Moeda: BRL
- Custos indiretos: 3 %
- Despesas gerais: 13 %
- Lucro: 6 %
- IVA: 17 %

## Q Coberturas

### QT Inclinadas

#### QTY Reparações e reforços

**QTY024** m Reparação de espigão em cobertura inclinada de telhas.
Reparação de espigão a uma altura de até 20 m em cobertura inclinada de telhas, eliminando as partes deterioradas e reconstruindo-o com 3 ud/m de telha canudo cerâmica, acabamento com engobe cor vermelho, 40,8x15x11,6 cm e as restantes telhas recuperadas do beiral, em bom estado de conservação, fixadas com espuma de poliuretano; e carga de entulho em caminhão ou caçamba.
Inclui: Desmontagem do espigão deteriorado. Recuperação das telhas em bom estado de conservação. Limpeza e preparação da superfície. Fixação das telhas com espuma. Carga de entulho em caminhão ou caçamba.
Critério de medição de projeto: Comprimento medido segundo documentação gráfica de Projeto.
Critério de quantitativos de obra: Medir-se-á o comprimento realmente executado segundo especificações de Projeto.

| Código | Un | Descrição | Rendimento | Preço | Importância |
|---|---|---|---|---|---|
| mt13tac050a | Un | Telha canudo cerâmica, acabamento com engobe cor vermelho, 40,8x15x11,6 cm. (material) | 3 | 2.63 | 7.890 |
| mt13blw110a | Un | Aerossol de 750 cm³ de espuma de poliuretano, de 22,5 kg/m³ de densidade, 140% de expansão, 18 N/cm² de resistência à tração e 20 N/cm² de resistência à flexão, condutibilidade térmica 0,04 W/(mK), estável de -40°C a 100°C; para aplicar com pistola. (material) | 0.063 | 21.41 | 1.349 |
| mt13blw104 | Un | Gancho para fixação de telhas em ripa. (material) | 2.5 | 0.14 | 0.350 |
| mo020 | h | Pedreiro. (mão de obra) | 0.352 | 32.24 | 11.348 |
| mo113 | h | Auxiliar de serviços gerais. (mão de obra) | 0.352 | 27.81 | 9.789 |
| % | % | Custos diretos complementares | 2 % | 30.726 | 0.615 |
|  |  | Custos diretos |  |  | 31.341 |

Resíduos:
- colocação: mt13tac050a Telha canudo cerâmica, acabamento com engobe cor vermelho, 40,8x15x11,6 cm; fator de resíduo 0.0578
- colocação: mt13blw110a; fator de resíduo 0.024
- colocação: mt13blw104 Gancho para fixação de telhas em ripa; fator de resíduo 0.005

## Recursos

**mt13tac050a** Un Telha canudo cerâmica, acabamento com engobe cor vermelho, 40,8x15x11,6 cm
Dados técnicos: Custo energético 5.610 MJ; Emissão de CO2 0.274 kg; Código LER 17 01 03; Massa do elemento 1.35 kg; Volume 0.00108 m3
Resíduos:
- embalagem: re170201 Madeira. (componente de resíduo); rendimento 0.003 kg; Código LER 17 02 01; Massa do elemento 1 kg; Volume 0.000909 m3
- embalagem: re170203 Plástico. (componente de resíduo); rendimento 0.002 kg; Código LER 17 02 03; Massa do elemento 1 kg; Volume 0.001667 m3

**mt13blw110a** Un Aerossol de 750 cm³ de espuma de poliuretano
Dados técnicos: Custo energético 4.178 MJ; Emissão de CO2 0.208 kg; Código LER 17 06 04; Massa do elemento 0.01875 kg; Volume 0.000031 m3
Resíduos:
- embalagem: re150104 Embalagens de metal. (componente de resíduo); rendimento 0.15 kg; Código LER 15 01 04; Massa do elemento 1 kg; Volume 0.001667 m3

**mt13blw104** Un Gancho para fixação de telhas em ripa
Dados técnicos: Custo energético 0.040 MJ; Emissão de CO2 0.003 kg; Código LER 17 04 05; Massa do elemento 0.004 kg; Volume 0.000002 m3
Resíduos:
- embalagem: re150101 Embalagens de papel e cartão. (componente de resíduo); rendimento 0.001 kg; Código LER 15 01 01; Massa do elemento 1 kg; Volume 0.001333 m3
