# Tabuleiro para cobertura inclinada formado por placas pré-fabricadas de concreto armado

- Propriedade do ficheiro: CYPE INGENIEROS, S.A.
- Formato: FIEBDC-3/2002
- Âmbito geográfico: Brasil
- Custos indiretos: 3.00 %
- Despesas gerais: 13.00 %
- Lucro: 6.00 %
- IVA: 17.00 %

**QTY053** m² Tabuleiro para cobertura inclinada formado por placas pré-fabricadas de concreto armado, de 1500x500x50 mm, assentes com argamassa de cimento, confeccionada em obra, dosificação 1:6 e colocadas sobre uma fita de papel disposta sobre as mestras dos muretes (não incluídos neste preço).
Formação de tabuleiro cerâmico em cobertura inclinada, através da disposição de placas pré-fabricadas de concreto armado, de 1500x500x50 mm, assentes com argamassa de cimento, confeccionada em obra, dosificação 1:6 e colocadas sobre uma fita de papel disposta sobre as mestras dos muretes (não incluídas neste preço). Incluindo parte proporcional de implantação e corte das peças, nivelação e aprume, formação de juntas, tratamento de encontros com paramentos verticais e preenchimentos.
Inclui: Marcação. Corte das peças. Colocação das placas de concreto que formam o tabuleiro.
Critério de medição de projeto: Superfície da vertente medida em verdadeira magnitude, segundo documentação gráfica de Projeto.
Critério de quantitativos de obra: Medir-se-á, em verdadeira magnitude, a superfície realmente executada segundo especificações de Projeto.

| Código | Un | Descrição | Rendimento | Preço | Importância |
|---|---|---|---|---|---|
| mt07pha110a | m² | Placa pré-fabricada de concreto armado, de 1500x500x50 mm, para painel de cobertura inclinada. (material) | 1.020 | 3.01 | 3.07 |
| mt08aaa010a | m³ | Água. (material) | 0.006 | 0.82 | 0.00 |
| mt01arg005a | t | Areia de pedreira, para argamassa preparada em obra. (material) | 0.016 | 11.20 | 0.18 |
| mt08cem002 | kg | Cimento cinza em sacos. (material) | 2.500 | 0.14 | 0.35 |
| mq06hor010 | h | Betoneira. (equipamento) | 0.008 | 0.92 | 0.01 |
| mo020 | h | Pedreiro. (mão de obra) | 0.465 | 18.71 | 8.70 |
| mo077 | h | Ajudante de pedreiro. (mão de obra) | 0.563 | 14.77 | 8.32 |
| % | % | Custos diretos complementares | 2 % | 20.63 | 0.41 |
|  |  | Custos diretos |  |  | 21.04 |
