# Ladrilhamento com azulejo acabamento liso

- Propriedade do ficheiro: CYPE INGENIEROS, S.A.
- Formato: FIEBDC-3/2002
- Âmbito geográfico: Brasil
- Moeda: BRL
- Custos indiretos: 3.00 %
- Despesas gerais: 13.00 %
- Lucro: 6.00 %
- IVA: 17.00 %

**RAG014** m² Ladrilhamento com azulejo acabamento liso, 20x20 cm, 8 €/m², capacidade de absorção de água E>10%, resistência ao deslizamento muito baixa, colocado sobre uma superfície suporte de argamassa de cimento ou concreto, em paramentos interiores, assente com cimento cola de utilização exclusiva para interiores, Ci cor cinza, sem junta (separação entre 1,5 e 3 mm); cantoneiras de PVC.
Ladrilhamento com azulejo acabamento liso, 20x20 cm, 8 €/m², capacidade de absorção de água E>10%, com resistência ao deslizamento muito baixa, colocado sobre uma superfície suporte de argamassa de cimento ou concreto, em paramentos interiores, assente com cimento cola de utilização exclusiva para interiores, Ci sem nenhuma característica adicional, cor cinza, e rejuntamento com argamassa de rejuntamento cimentosa tipo L, cor branca, para juntas de até 3 mm. Inclusive preparação da superfície suporte de argamassa de cimento ou concreto; marcação, cortes, cantoneiras de PVC, e juntas; acabamento e limpeza final.
Inclui: Preparação da superfície suporte. Marcação de níveis e disposição de ladrilhos. Colocação de mestras ou réguas. Preparação e aplicação do adesivo. Formação de juntas de movimento. Colocação dos ladrilhos. Execução de esquinas e cantos. Rejuntamento dos ladrilhos. Acabamento e limpeza final.
Critério de medição de projeto: Superfície medida segundo documentação gráfica de Projeto, descontando as aberturas de superfície maior de 3 m². Não foi incrementada a medição por perdas, uma vez que na composição se considerou 5% a mais.
Critério de quantitativos de obra: Medir-se-á a superfície realmente executada segundo especificações de Projeto, descontando as aberturas de superfície maior de 3 m².

| Código | Un | Descrição | Rendimento | Preço | Importância |
|---|---|---|---|---|---|
| mt09mcr021a | kg | Cimento cola de utilização exclusiva para interiores, Ci, cor cinza. (material) | 3.000 | 0.48 | 1.44 |
| mt19awa010 | m | Cantoneira de PVC em esquinas de ladrilho. (material) | 0.500 | 3.57 | 1.79 |
| mt19aba010b800 | m² | Azulejo cerâmico liso, 20x20 cm, R$ 8,00/m², capacidade de absorção de água E>10%. (material) | 1.050 | 34.08 | 35.78 |
| mt09mcp020bv | kg | Argamassa de rejuntamento cimentosa tipo L, cor branca, para juntas de até 3 mm, composto por cimento branco de alta resistência e aditivos especiais. (material) | 0.113 | 3.53 | 0.40 |
| mo024 | h | Ladrilhista (azulejista). (mão de obra) | 0.555 | 24.01 | 13.33 |
| mo062 | h | Ajudante de ladrilhista (azulejista). (mão de obra) | 0.278 | 20.67 | 5.75 |
| % | % | Custos diretos complementares | 2 % | 58.49 | 1.17 |
|  |  | Custos diretos |  |  | 59.66 |
