# Cantoneira de latão

- Propriedade do ficheiro: CYPE INGENIEROS, S.A.
- Formato: FIEBDC-3/2002
- Âmbito geográfico: Brasil
- Moeda: BRL
- Custos indiretos: 3.00 %
- Despesas gerais: 13.00 %
- Lucro: 6.00 %
- IVA: 17.00 %

**RAG018** m Cantoneira de latão.
Cantoneira de latão.
Inclui: Marcação. Corte da cantoneira. Fixação da cantoneira.
Critério de medição de projeto: Comprimento medido segundo documentação gráfica de Projeto.
Critério de quantitativos de obra: Medir-se-á o comprimento realmente executado segundo especificações de Projeto.

| Código | Un | Descrição | Rendimento | Preço | Importância |
|---|---|---|---|---|---|
| mt19alb110iP | m | Perfil tipo cantoneira de latão natural, acabamento sem lacar e 8 mm de altura. (material) | 1.050 | 31.53 | 33.11 |
| mo024 | h | Ladrilhista (azulejista). (mão de obra) | 0.185 | 24.01 | 4.44 |
| % | % | Custos diretos complementares | 2 % | 37.55 | 0.75 |
|  |  | Custos diretos |  |  | 38.30 |
