# Revestimento de paramentos interiores com emboço direta de argamassa de cal, resistência à compressão de 1,5 a 5 N/mm², de cor cinza, espessura 15 mm

- Propriedade do ficheiro: CYPE INGENIEROS, S.A.
- Formato: FIEBDC-3/2002
- Âmbito geográfico: Brasil
- Moeda: BRL
- Custos indiretos: 3.00 %
- Despesas gerais: 13.00 %
- Lucro: 6.00 %
- IVA: 17.00 %

**RBB015** m² Revestimento de paramentos interiores com emboço direta de argamassa de cal, resistência à compressão de 1,5 a 5 N/mm², de cor cinza, espessura 15 mm.
Formação em paramentos interiores de camada de 15 mm de espessura, com reboco direta de argamassa de cal, resistência à compressão de 1,5 a 5 N/mm², de cor cinza, aplicado mecanicamente. Incluindo parte proporcional de preparação da superfície suporte, formação de cantos, mestras, arestas, reentrâncias, ombreiras, padieiras, arremates nos encontros com paramentos, revestimentos ou outros elementos assentes na sua superfície.
Inclui: Preparação da superfície suporte. Disposição dos panos de trabalho. Preparação da argamassa. Aplicação da argamassa. Realização de juntas e pontos singulares. Acabamento superficial. Cura da argamassa.
Critério de medição de projeto: Superfície medida segundo documentação gráfica de Projeto, sem deduzir aberturas menores que 4 m² e descontando, nas aberturas de superfície maior de 4 m², o excesso sobre 4 m².
Critério de quantitativos de obra: Medir-se-á a superfície realmente executada segundo especificações de Projeto, descontando, nas aberturas de superfície maior de 4 m², o excesso sobre 4 m².

| Código | Un | Descrição | Rendimento | Preço | Importância |
|---|---|---|---|---|---|
| mt28mim010a | kg | Argamassa de cal, resistência à compressão de 1,5 a 5 N/mm², de cor cinza, composta por cal aérea, aglomerantes hidráulicos, inertes selecionados e aditivos, fornecida em sacos. (material) | 18.000 | 0.81 | 14.58 |
| mo039 | h | Pedreiro de acabamento. (mão de obra) | 0.464 | 21.83 | 10.13 |
| mo111 | h | Servente de pedreiro de acabamento. (mão de obra) | 0.232 | 19.80 | 4.59 |
| % | % | Custos diretos complementares | 2 % | 29.30 | 0.59 |
|  |  | Custos diretos |  |  | 29.89 |
