# Caiação com duas demãos de cal hidratada para argamassas

- Propriedade do ficheiro: CYPE INGENIEROS, S.A.
- Formato: FIEBDC-3/2002
- Âmbito geográfico: Brasil
- Moeda: BRL
- Custos indiretos: 3.00 %
- Despesas gerais: 13.00 %
- Lucro: 6.00 %
- IVA: 17.00 %

**RFA010** m² Caiação com duas demãos de cal hidratada para argamassas, a primeira com maior diluição (rendimento: 0,23 kg/m²) e a segunda com menor diluição (rendimento: 0,3 kg/m²) com pigmentos inorgânicos dissolvidos, com aplicação prévia de uma demão de cal apagada diluída, sobre paramento exterior de argamassa, pedra ou bloco.
Caiação com duas demãos de cal hidratada para argamassas, a primeira com maior diluição (rendimento: 0,23 kg/m²) e a segunda com menor diluição (rendimento: 0,3 kg/m²) com pigmentos inorgânicos dissolvidos, com aplicação prévia de uma demão de cal apagada diluída, sobre paramento exterior de argamassa, pedra ou bloco.
Inclui: Preparação e limpeza prévia do suporte. Aplicação de uma demão de fundo. Aplicação de duas demãos de acabamento.
Critério de medição de projeto: Superfície medida segundo documentação gráfica de Projeto, com o mesmo critério que o suporte base.
Critério de quantitativos de obra: Medir-se-á a superfície realmente executada segundo especificações de Projeto, com o mesmo critério que o suporte base.
Critérios considerados na determinação do preço da unidade de obra: O preço inclui a proteção dos elementos da envolvente que possam ser afetados durante os trabalhos e a resolução de pontos singulares.

| Código | Un | Descrição | Rendimento | Preço | Importância |
|---|---|---|---|---|---|
| mt08cal030 | kg | Cal hidratada para argamassas, em sacos, segundo ABNT NBR 7175. (material) | 0.696 | 0.45 | 0.31 |
| mt09pmr020 | kg | Pigmento inorgânico em pó. (material) | 0.030 | 4.48 | 0.13 |
| mo038 | h | Pintor. (mão de obra) | 0.073 | 24.01 | 1.75 |
| mo076 | h | Ajudante de pintor. (mão de obra) | 0.073 | 20.67 | 1.51 |
| % | % | Custos diretos complementares | 2 % | 3.70 | 0.07 |
|  |  | Custos diretos |  |  | 3.77 |
