# Restauração de revestimento com tinta de cal Classical "REVETÓN"

- Propriedade do ficheiro: CYPE INGENIEROS, S.A.
- Formato: FIEBDC-3/2002
- Âmbito geográfico: Brasil
- Custos indiretos: 3.00 %
- Despesas gerais: 13.00 %
- Lucro: 6.00 %
- IVA: 17.00 %

**RFA030** m² Restauração de revestimento com tinta de cal Classical "REVETÓN", cor a escolher, aplicada com broxa, rolo ou pistola, através de demão de primer (rendimento 0,1 kg/m²) e demão de acabamento (rendimento 0,1 kg/m²), sobre paramento vertical, revestido previamente com argamassa base de cal hidráulica natural Classical "REVETÓN" ou argamassa bastarda de cal, completamente curada e de absorção homogênea (não incluído neste preço).
Formação de camada de acabamento para restauração de revestimento, com tinta de cal Classical "REVETÓN", através da aplicação de uma demão de primer (rendimento 0,1 kg/m²), diluída em água de 20% a 30%, e uma demão de acabamento da mesma tinta diluída em água um 20% (rendimento 0,1 kg/m²), aplicadas ambas com broxa, rolo ou pistola e passagem final com esponja, até alcançar 0,25 µm de espessura média, cor a escolher, acabamento liso, opaco e permeável ao vapor de água; sobre paramento vertical, revestido previamente com argamassa base de cal hidráulica natural Classical "REVETÓN" ou argamassa bastarda de cal, completamente curada e de absorção homogênea (não incluído neste preço). Incluindo parte proporcional de limpeza e umedecimento prévio do suporte, formação de juntas, cantos, arestas e arremates nos encontros com paramentos, revestimentos ou outros elementos assentes na sua superfície.
Inclui: Limpeza e umedecimento prévio da superfície suporte. Aplicação da demão de primer. Aplicação da demão de acabamento.
Critério de medição de projeto: Superfície medida segundo documentação gráfica de Projeto, com o mesmo critério que o suporte base.
Critério de quantitativos de obra: Medir-se-á a superfície realmente executada segundo especificações de Projeto, com o mesmo critério que o suporte base.

| Código | Un | Descrição | Rendimento | Preço | Importância |
|---|---|---|---|---|---|
| mt27pir200b | l | Tinta de cal, Classical "REVETÓN", à base de cal apagada e repousada, terras coloridas, carbonato cálcico micronizado e aditivos especiais, muito permeável ao vapor de água, resistente à contaminação urbana, aos raios UV e aos gases de combustão, cor a escolher, aplicada com broxa, rolo ou pistola. (material) | 0.200 | 11.07 | 2.21 |
| mo038 | h | Pintor. (mão de obra) | 0.253 | 18.71 | 4.73 |
| % | % | Custos diretos complementares | 2 % | 6.94 | 0.14 |
|  |  | Custos diretos |  |  | 7.08 |
