# Lacagem

- Propriedade do ficheiro: CYPE Ingenieros S.A.
- Formato: FIEBDC-3/2016
- Programa: Gerador de preços para construção civil. CYPE Ingenieros, S.A.
- Data: 08/11/2023
- Âmbito geográfico: Brasil
- Moeda: BRL
- Custos indiretos: 3 %
- Despesas gerais: 13 %
- Lucro: 6 %
- IVA: 17 %

## R Revestimentos e forros

### RM Pinturas e tratamentos em madeira

#### RML Lacas

**RML010** m² Lacagem.
Aplicação manual de duas demãos de laca nitrocelulósica para interior, cor branca, acabamento acetinado, diluída com 20% a 30% de dissolvente, (rendimento: 0,12 l/m² cada demão); aplicação prévia de uma demão de primer tapa-poros, diluída com 20% a 30% de dissolvente, (rendimento: 0,12 l/m²), sobre superfície de guarda de madeira, em interiores. Inclusive lixamento.
Critérios considerados na determinação do preço da unidade de obra: O preço inclui a proteção dos elementos da envolvente que possam ser afetados durante os trabalhos.
Inclui: Preparação e limpeza da superfície suporte. Aplicação de uma demão de fundo. Aplicação de duas demãos de acabamento.
Critério de medição de projeto: Superfície medida segundo documentação gráfica de Projeto, sem descontar aberturas, considerando a superfície que contêm, definida pelas suas dimensiones máximas, em uma só face.
Critério de quantitativos de obra: Medir-se-á a superfície realmente executada segundo especificações de Projeto, em uma só face, considerando a superfície que contêm, definida pelas suas dimensiones máximas.

| Código | Un | Descrição | Rendimento | Preço | Importância |
|---|---|---|---|---|---|
| mt27lwa020 | l | Dissolvente especial para lacas. (material) | 0.09 | 11.2 | 1.008 |
| mt27tma020a | l | Primer tapa-poros. (material) | 0.12 | 70.77 | 8.492 |
| mt27lni010e | l | Laca nitrocelulósica para interior, cor branca, acabamento acetinado. (material) | 0.24 | 86.68 | 20.803 |
| mo038 | h | Pintor. (mão de obra) | 0.245 | 31.43 | 7.700 |
| mo076 | h | Ajudante de pintor. (mão de obra) | 0.245 | 27.19 | 6.662 |
| % | % | Custos diretos complementares | 2 % | 44.665 | 0.893 |
|  |  | Custos diretos |  |  | 45.558 |

Resíduos:
- colocação: mt27lwa020 Dissolvente especial para lacas; fator de resíduo 0.055
- colocação: mt27lni010e Laca nitrocelulósica para interior, cor branca, acabamento acetinado; fator de resíduo 0.0275005

## Recursos

**mt27lwa020** l Dissolvente especial para lacas
Dados técnicos: Custo energético 106.374 MJ; Emissão de CO2 15.707 kg; Código LER 08 01 21; Massa do elemento 1.06 kg; Volume 0.001178 m3
Resíduos:
- embalagem: re150104 Embalagens de metal. (componente de resíduo); rendimento 0.038 kg; Código LER 15 01 04; Massa do elemento 1 kg; Volume 0.001667 m3

**mt27lni010e** l Laca nitrocelulósica para interior, cor branca, acabamento acetinado
Dados técnicos: Custo energético 104.031 MJ; Emissão de CO2 4.719 kg; Código LER 08 01 11; Massa do elemento 0.925 kg; Volume 0.001028 m3
Resíduos:
- embalagem: re150104 Embalagens de metal; rendimento 0.057 kg
