# Marcação de número de lugar de garagem ou reservatórios, com tinta de borracha clorada de cor cinza e acabamento semi-brilhante

- Propriedade do ficheiro: CYPE INGENIEROS, S.A.
- Formato: FIEBDC-3/2002
- Âmbito geográfico: Brasil
- Moeda: BRL
- Custos indiretos: 3.00 %
- Despesas gerais: 13.00 %
- Lucro: 6.00 %
- IVA: 17.00 %

**ROO040** Un Marcação de número de lugar de garagem ou reservatórios, com tinta de borracha clorada de cor cinza e acabamento semi-brilhante.
Fornecimento e aplicação, sobre paramentos interiores ou exteriores, de concreto ou argamassa de cimento, de tinta de borracha clorada, acabamento semi-brilhante, cor cinza, para a marcação de número de lugar de garagem ou reservatórios; aplicada em duas ou mais camadas até alcançar uma espessura mínima de 2 mm. Inclusive parte proporcional de limpeza prévia do pó existente na sua superfície, marcação e colocação de guias.
Inclui: Limpeza geral da superfície suporte. Marcação. Colocação de guias. Aplicação da tinta.
Critério de medição de projeto: Número de unidades previstas, segundo documentação gráfica de Projeto.
Critério de quantitativos de obra: Medir-se-á o número de unidades realmente executadas segundo especificações de Projeto.

| Código | Un | Descrição | Rendimento | Preço | Importância |
|---|---|---|---|---|---|
| mt27pdj020b | l | Tinta, à base de resinas de borracha clorada, cor cinza, acabamento acetinado, resistente aos álcalis; para aplicar com trincha, rolo ou pistola. (material) | 0.050 | 39.07 | 1.95 |
| mo038 | h | Pintor. (mão de obra) | 0.089 | 18.71 | 1.67 |
| mo076 | h | Ajudante de pintor. (mão de obra) | 0.089 | 14.77 | 1.31 |
| % | % | Custos diretos complementares | 2 % | 4.93 | 0.10 |
|  |  | Custos diretos |  |  | 5.03 |
