# Camada fina de argamassa autonivelante de cimento

- Propriedade do ficheiro: CYPE Ingenieros S.A.
- Formato: FIEBDC-3/2016
- Programa: Gerador de preços para construção civil. CYPE Ingenieros, S.A.
- Data: 29/05/2024
- Âmbito geográfico: Brasil
- Moeda: BRL
- Custos indiretos: 3 %
- Despesas gerais: 13 %
- Lucro: 6 %
- IVA: 17 %

## R Revestimentos e forros

### RS Pisos

#### RSA Argamassas de nivelação

**RSA020** m² Camada fina de argamassa autonivelante de cimento.
Camada fina de pasta niveladora de pisos, com resistência à compressão de 20 N/mm², resistência à flexão de 6 N/mm², de 2 mm de espessura, aplicada manualmente, para a regularização e nivelação da superfície suporte interior de concreto ou argamassa, com prévia aplicação de primer monocomponente à base de resinas sintéticas modificadas sem dissolventes, de cor amarelo, preparada para receber piso cerâmico, de cortiça, de madeira, laminado, flexível ou têxtil. Inclusive banda de painel rígido de poliestireno expandido para a preparação das juntas perimetrais de dilatação.
Critérios considerados na determinação do preço da unidade de obra: O preço não inclui o suporte de concreto nem o revestimento.
Inclui: Marcação de níveis de acabamento. Preparação das juntas perimetrais de dilatação. Aplicação de primer. Amassamento com batedor elétrico. Derramamento e espalhamento da mistura. Cura da argamassa.
Critério de medição de projeto: Superfície medida segundo documentação gráfica de Projeto.
Critério de quantitativos de obra: Medir-se-á a superfície realmente executada segundo especificações de Projeto, sem deduzir a superfície ocupada pelos pilares situados dentro do seu perímetro.

| Código | Un | Descrição | Rendimento | Preço | Importância |
|---|---|---|---|---|---|
| mt09mcp200a | kg | Pasta niveladora de pisos, com resistência à compressão de 20 N/mm², resistência à flexão de 6 N/mm², composta por cimentos especiais, inertes selecionados e aditivos, para espessuras de 2 a 5 mm, usada em nivelação de pisos. (material) | 4 | 1.82 | 7.280 |
| mt09bnc235a | l | Primer monocomponente à base de resinas sintéticas modificadas sem dissolventes, de cor amarelo, para a aderência de argamassas autonivelantes a suportes cimentícios, asfálticos ou cerâmicos. (material) | 0.125 | 18.01 | 2.251 |
| mt16pea020a | m² | Painel rígido de poliestireno expandido, borda lateral reta, de 10 mm de espessura, resistência térmica 0,25 m²K/W, condutibilidade térmica 0,036 W/(mK), para junta de dilatação. (material) | 0.1 | 6.16 | 0.616 |
| mo020 | h | Pedreiro. (mão de obra) | 0.099 | 32.24 | 3.192 |
| mo113 | h | Auxiliar de serviços gerais. (mão de obra) | 0.124 | 27.81 | 3.448 |
| % | % | Custos diretos complementares | 2 % | 16.787 | 0.336 |
|  |  | Custos diretos |  |  | 17.123 |

Resíduos:
- colocação: mt09mcp200a; fator de resíduo 0.0063
- colocação: mt09bnc235a; fator de resíduo 0.0504062
- colocação: mt16pea020a; fator de resíduo 0.048

## Recursos

**mt09mcp200a** kg Pasta niveladora de pisos
Dados técnicos: Custo energético 2.394 MJ; Emissão de CO2 0.194 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt09bnc235a** l Primer monocomponente à base de resinas sintéticas modificadas sem dissolventes
Dados técnicos: Custo energético 98.290 MJ; Emissão de CO2 3.740 kg; Código LER 17 09 04; Massa do elemento 1.3 kg; Volume 0.000867 m3
Resíduos:
- embalagem: re150104 Embalagens de metal. (componente de resíduo); rendimento 0.049 kg; Código LER 15 01 04; Massa do elemento 1 kg; Volume 0.001667 m3

**mt16pea020a** m² Painel rígido de poliestireno expandido
Dados técnicos: Custo energético 29.913 MJ; Emissão de CO2 1.057 kg; Código LER 17 06 04; Massa do elemento 0.3 kg; Volume 0.0005 m3
Resíduos:
- embalagem: re170203 Plástico; rendimento 0.024 kg
