# Soleira seca. Sistema "PLACO"

- Propriedade do ficheiro: CYPE Ingenieros S.A.
- Formato: FIEBDC-3/2016
- Programa: Gerador de preços para construção civil. CYPE Ingenieros, S.A.
- Data: 27/09/2024
- Âmbito geográfico: Brasil
- Moeda: BRL
- Custos indiretos: 3 %
- Despesas gerais: 13 %
- Lucro: 6 %
- IVA: 17 %

## R Revestimentos e forros

### RS Pisos

#### RSB Bases de pavimentação

**RSB050** m² Soleira seca. Sistema "PLACO".
Soleira seca. Sistema Placo Force Floor Plus "PLACO", constituído por: barreira de vapor constituída por filme de polietileno de 0,2 mm de espessura; painel rígido de lã mineral, não revestido, de 20 mm de espessura, resistência térmica 0,45 m²K/W, condutibilidade térmica 0,041 W/(mK); placa de soleira seca, Solera Rigidur 20 "PLACO", de 20 mm de espessura, com as bordas longitudinais macho-fêmea composta por duas placas de gesso acartonado reforçado com fibras, coladas em fábrica, de 10 mm; e placa de gesso acartonado reforçado com fibras GF-C1-I-W2 / - 1200 / 2400 / 12,5 / com as bordas longitudinais quadrados, Rigidur H 13 BC "PLACO", unida à placa de soleira seca com adesivo e posterior aparafusamento. Inclusive banda estanque autocolante, Banda 45 "PLACO", adesivo Rigidur Nature Line Suelo "PLACO", para a vedação de juntas entre placas e parafusos para a fixação das placas.
Critérios considerados na determinação do preço da unidade de obra: O preço não inclui a superfície suporte.
Inclui: Colocação do filme de polietileno. Colocação da fita perimetral. Colocação do isolamento. Colocação das placas.
Critério de medição de projeto: Superfície medida segundo documentação gráfica de Projeto.
Critério de quantitativos de obra: Medir-se-á a superfície realmente executada segundo especificações de Projeto, sem deduzir a superfície ocupada pelos pilares situados dentro do seu perímetro.

| Código | Un | Descrição | Rendimento | Preço | Importância |
|---|---|---|---|---|---|
| mt15mbv100a | m² | Filme de polietileno, de 0,2 mm de espessura. (material) | 1.1 | 2.01 | 2.211 |
| mt12plj020c | m | Banda estanque autocolante, Banda 45 "PLACO", de espuma de polietileno de células fechadas, de 3 mm de espessura e 45 mm de largura, para a estanqueidade e isolamento do perímetro em soleiras. (material) | 1.1 | 1.4 | 1.540 |
| mt16lra012a | m² | Painel rígido de lã mineral, não revestido, de 20 mm de espessura, resistência térmica 0,45 m²K/W, condutibilidade térmica 0,041 W/(mK), Euroclasse A1 de reação ao fogo, densidade 90 kg/m³, calor específico 840 J/kgK, capacidade de absorção de água a curto prazo <=1 kg/m² e fator de resistência à difusão do vapor de água 1,3. (material) | 1.5 | 65.48 | 98.220 |
| mt12pss010a | m² | Placa de soleira seca, Solera Rigidur 20 "PLACO", de 20 mm de espessura, com as bordas longitudinais macho-fêmea composta por duas placas de gesso acartonado reforçado com fibras, coladas em fábrica, de 10 mm. (material) | 1.05 | 78.95 | 82.898 |
| mt12pss020a | kg | Adesivo Rigidur Nature Line Suelo "PLACO". (material) | 0.09 | 37.99 | 3.419 |
| mt12plt050b | Un | Parafuso autoatarraxante Rigidur 30 "PLACO", com cabeça de trombeta, de 30 mm de comprimento. (material) | 18 | 0.06 | 1.080 |
| mt12plk015a | m² | Placa de gesso acartonado reforçado com fibras GF-C1-I-W2 / - 1200 / 2400 / 12,5 / com as bordas longitudinais quadrados, Rigidur H 13 BC "PLACO". (material) | 1.05 | 69.31 | 72.776 |
| mo053 | h | Montador de pré-fabricados interiores. (mão de obra) | 0.558 | 33.54 | 18.715 |
| mo100 | h | Ajudante de montador de pré-fabricados interiores. (mão de obra) | 0.558 | 27.93 | 15.585 |
| % | % | Custos diretos complementares | 2 % | 296.444 | 5.929 |
|  |  | Custos diretos |  |  | 302.373 |

Resíduos:
- colocação: mt15mbv100a Filme de polietileno, de 0,2 mm de espessura; fator de resíduo 0.06
- colocação: mt12plj020c; fator de resíduo 0.06
- colocação: mt16lra012a; fator de resíduo 0.0477089
- colocação: mt12plt050b Parafuso autoatarraxante Rigidur 30 "PLACO", com cabeça de trombeta, de 30 mm de comprimento; fator de resíduo 0.00529412
- colocação: mt12plk015a; fator de resíduo 0.00903213

## Recursos

**mt15mbv100a** m² Filme de polietileno, de 0,2 mm de espessura
Dados técnicos: Custo energético 29.185 MJ; Emissão de CO2 1.068 kg; Código LER 17 06 04; Massa do elemento 0.196 kg; Volume 0.000327 m3
Resíduos:
- embalagem: re170203 Plástico. (componente de resíduo); rendimento 0.024 kg; Código LER 17 02 03; Massa do elemento 1 kg; Volume 0.001667 m3

**mt12plj020c** m Banda estanque autocolante
Dados técnicos: Custo energético 1.399 MJ; Emissão de CO2 0.051 kg; Código LER 17 06 04; Massa do elemento 0.0095 kg; Volume 0.000016 m3
Resíduos:
- embalagem: re170203 Plástico; rendimento 0.001 kg

**mt16lra012a** m² Painel rígido de lã mineral
Dados técnicos: Custo energético 106.359 MJ; Emissão de CO2 2.816 kg; Código LER 17 06 04; Massa do elemento 1.8 kg; Volume 0.003 m3
Resíduos:
- embalagem: re170203 Plástico; rendimento 0.024 kg

**mt12plt050b** Un Parafuso autoatarraxante Rigidur 30 "PLACO", com cabeça de trombeta, de 30 mm de comprimento
Dados técnicos: Custo energético 0.017 MJ; Emissão de CO2 0.002 kg; Código LER 17 04 05; Massa do elemento 0.0017 kg
Resíduos:
- embalagem: re150101 Embalagens de papel e cartão. (componente de resíduo); rendimento 0.001 kg; Código LER 15 01 01; Massa do elemento 1 kg; Volume 0.001333 m3

**mt12plk015a** m² Placa de gesso acartonado reforçado com fibras GF-C1-I-W2 / - 1200 / 2400 / 12,5 / com as bordas longitudinais
Dados técnicos: Custo energético 394.995 MJ; Emissão de CO2 5.904 kg; Código LER 17 08 02; Massa do elemento 15 kg; Volume 0.015 m3
Resíduos:
- embalagem: re170203 Plástico; rendimento 0.011 kg
