# Contrapiso de argamassa autonivelante de cimento, de camada grossa, fabricada em central

- Propriedade do ficheiro: CYPE Ingenieros S.A.
- Formato: FIEBDC-3/2016
- Programa: Gerador de preços para construção civil. CYPE Ingenieros, S.A.
- Data: 29/05/2024
- Âmbito geográfico: Brasil
- Moeda: BRL
- Custos indiretos: 3 %
- Despesas gerais: 13 %
- Lucro: 6 %
- IVA: 17 %

## R Revestimentos e forros

### RS Pisos

#### RSB Bases de pavimentação

**RSB020** m² Contrapiso de argamassa autonivelante de cimento, de camada grossa, fabricada em central.
Contrapiso interior, de 40 mm de espessura, de argamassa autonivelante, com resistência à compressão de 10 N/mm², resistência à flexão de 3 N/mm², descarga com misturadora-bombeadora, sobre lâmina de isolamento para formação de piso flutuante; e aplicação posterior de agente filmógeno, (0,15 l/m²). Inclusive banda de painel rígido de poliestireno expandido para a preparação das juntas perimetrais de dilatação.
Inclui: Implantação e marcação de níveis. Preparação das juntas perimetrais de dilatação. Espalhamento da argamassa através de bombeamento. Aplicação do agente filmógeno.
Critério de medição de projeto: Superfície medida segundo documentação gráfica de Projeto.
Critério de quantitativos de obra: Medir-se-á a superfície realmente executada segundo especificações de Projeto, sem deduzir a superfície ocupada pelos pilares situados dentro do seu perímetro.

| Código | Un | Descrição | Rendimento | Preço | Importância |
|---|---|---|---|---|---|
| mt16pea020a | m² | Painel rígido de poliestireno expandido, borda lateral reta, de 10 mm de espessura, resistência térmica 0,25 m²K/W, condutibilidade térmica 0,036 W/(mK), para junta de dilatação. (material) | 0.1 | 6.16 | 0.616 |
| mt09mal010a | m³ | Argamassa autonivelante, com resistência à compressão de 10 N/mm², resistência à flexão de 3 N/mm², à base de cimento, para espessuras de 4 a 10 cm, usada em nivelação de pisos. (material) | 0.04 | 159.39 | 6.376 |
| mt08cur020a | l | Agente filmógeno, para a cura de concretos e argamassas. (material) | 0.15 | 3.94 | 0.591 |
| mq06pym020 | h | Misturadora-bombeadora para argamassas autonivelantes. (equipamento) | 0.093 | 40.14 | 3.733 |
| mo031 | h | Aplicador de argamassa autonivelante. (mão de obra) | 0.037 | 32.24 | 1.193 |
| mo069 | h | Ajudante de aplicador de argamassa autonivelante. (mão de obra) | 0.029 | 30.23 | 0.877 |
| % | % | Custos diretos complementares | 2 % | 13.386 | 0.268 |
|  |  | Custos diretos |  |  | 13.654 |

Resíduos:
- colocação: mt16pea020a; fator de resíduo 0.048
- colocação: mt09mal010a; fator de resíduo 0.0072

## Recursos

**mt16pea020a** m² Painel rígido de poliestireno expandido
Dados técnicos: Custo energético 29.913 MJ; Emissão de CO2 1.057 kg; Código LER 17 06 04; Massa do elemento 0.3 kg; Volume 0.0005 m3
Resíduos:
- embalagem: re170203 Plástico. (componente de resíduo); rendimento 0.024 kg; Código LER 17 02 03; Massa do elemento 1 kg; Volume 0.001667 m3

**mt09mal010a** m³ Argamassa autonivelante
Dados técnicos: Custo energético 1365.000 MJ; Emissão de CO2 105.000 kg; Código LER 17 01 01; Massa do elemento 2100 kg; Volume 1.4 m3
