# Perfil para arremate lateral de deck de compósito (WPC) para exterior

- Propriedade do ficheiro: CYPE Ingenieros S.A.
- Formato: FIEBDC-3/2016
- Programa: Gerador de preços para construção civil. CYPE Ingenieros, S.A.
- Data: 29/05/2024
- Âmbito geográfico: Brasil
- Moeda: BRL
- Custos indiretos: 3 %
- Despesas gerais: 13 %
- Lucro: 6 %
- IVA: 17 %

## R Revestimentos e forros

### RS Pisos

#### RSJ De compósito

**RSJ020** m Perfil para arremate lateral de deck de compósito (WPC) para exterior.
Perfil maciço de compósito (WPC) com fibras de madeira e polietileno, de 24x136x2440 mm, duas faces aparentes, uma com textura de madeira e a outra com nervuras finas, com as bordas retos, fixado às ripas com parafusos autoperfurantes, de aço ao carbono, de 5 mm de diâmetro e 63 mm de comprimento, com tratamento anticorrosão, em deck de compósito (WPC) para exterior.
Inclui: Marcação e corte da parte sobrante do perfil de arremate lateral. Fixação do perfil de arremate lateral às ripas.
Critério de medição de projeto: Comprimento medido segundo documentação gráfica de Projeto. Não foi incrementada a medição por perdas, uma vez que na composição se considerou 5% a mais.
Critério de quantitativos de obra: Medir-se-á o comprimento realmente executado segundo especificações de Projeto.

| Código | Un | Descrição | Rendimento | Preço | Importância |
|---|---|---|---|---|---|
| mt18fmp020f | m | Perfil maciço de compósito (WPC) com fibras de madeira e polietileno, de 24x136x2440 mm, duas faces aparentes, uma com textura de madeira e a outra com nervuras finas, com as bordas retos, para arremate lateral de deck de compósito (WPC). (material) | 1.05 | 25.3 | 26.565 |
| mt18acc080a | Un | Parafuso autoperfurante, de aço ao carbono, de 5 mm de diâmetro e 63 mm de comprimento, com tratamento anticorrosão. (material) | 7 | 0.34 | 2.380 |
| mo017 | h | Carpinteiro. (mão de obra) | 0.124 | 31.94 | 3.961 |
| mo058 | h | Ajudante de carpinteiro. (mão de obra) | 0.124 | 30.09 | 3.731 |
| % | % | Custos diretos complementares | 2 % | 36.637 | 0.733 |
|  |  | Custos diretos |  |  | 37.370 |

Resíduos:
- colocação: mt18fmp020f; fator de resíduo 0.00922362
- colocação: mt18acc080a Parafuso autoperfurante, de aço ao carbono, de 5 mm de diâmetro e 63 mm de comprimento, com tratamento anticorrosão; fator de resíduo 0.00491667

## Recursos

**mt18fmp020f** m Perfil maciço de compósito (WPC) com fibras de madeira e polietileno
Dados técnicos: Custo energético 193.524 MJ; Emissão de CO2 -0.316 kg; Código LER 17 02 01; Massa do elemento 4.7 kg; Volume 0.004273 m3
Resíduos:
- embalagem: re170203 Plástico. (componente de resíduo); rendimento 0.003 kg; Código LER 17 02 03; Massa do elemento 1 kg; Volume 0.001667 m3

**mt18acc080a** Un Parafuso autoperfurante, de aço ao carbono, de 5 mm de diâmetro e 63 mm de comprimento, com tratamento anticorrosão
Dados técnicos: Custo energético 0.120 MJ; Emissão de CO2 0.007 kg; Código LER 17 04 05; Massa do elemento 0.012 kg; Volume 0.000006 m3
Resíduos:
- embalagem: re150101 Embalagens de papel e cartão. (componente de resíduo); rendimento 0.001 kg; Código LER 15 01 01; Massa do elemento 1 kg; Volume 0.001333 m3
