# Perfil para junta

- Propriedade do ficheiro: CYPE Ingenieros S.A.
- Formato: FIEBDC-3/2016
- Programa: Gerador de preços para construção civil. CYPE Ingenieros, S.A.
- Data: 14/07/2023
- Âmbito geográfico: Brasil
- Moeda: BRL
- Custos indiretos: 3 %
- Despesas gerais: 13 %
- Lucro: 6 %
- IVA: 17 %

## R Revestimentos e forros

### RS Pisos

#### RSM De madeira

**RSM060** m Perfil para junta.
Perfil de MDF recoberto, utilizado em junta de separação (para ligações em desnível).
Inclui: Marcação da disposição das peças segundo o seu comprimento. Corte das peças. Fixação das peças.
Critério de medição de projeto: Comprimento medido segundo documentação gráfica de Projeto.
Critério de quantitativos de obra: Medir-se-á o comprimento realmente executado segundo especificações de Projeto.

| Código | Un | Descrição | Rendimento | Preço | Importância |
|---|---|---|---|---|---|
| mt18mva120a | m | Perfil para junta de fracionamento, para pisos a diferentes níveis, MDF recoberto. (material) | 1.05 | 16.9 | 17.745 |
| mo025 | h | Colocador de pisos de madeira. (mão de obra) | 0.186 | 29.11 | 5.414 |
| % | % | Custos diretos complementares | 3 % | 23.159 | 0.695 |
|  |  | Custos diretos |  |  | 23.854 |
