# Forro removível de grelha metálica

- Propriedade do ficheiro: CYPE Ingenieros S.A.
- Formato: FIEBDC-3/2016
- Programa: Gerador de preços para construção civil. CYPE Ingenieros, S.A.
- Data: 27/09/2024
- Âmbito geográfico: Brasil
- Moeda: BRL
- Custos indiretos: 3 %
- Despesas gerais: 13 %
- Lucro: 6 %
- IVA: 17 %

## R Revestimentos e forros

### RT Forros em interiores

#### RTL Removíveis, metálicos

**RTL035** m² Forro removível de grelha metálica.
Forro removível suspenso, situado a uma altura menor de 4 m, constituído por: ESTRUTURA: travejamento metálico oculto de perfis de 40 mm de altura; GRELHA METÁLICA: grelha de alumínio pré-lacada no forno, autoportante, com nervuras de 40 mm de altura formando células de 50x50 mm, fabricada em módulos de 600x600 mm, cor branca. Inclusive fixações para a ancoragem dos perfis e acessórios de montagem.
Inclui: Marcação dos eixos principais de suspensão. Sinalização dos pontos de ancoragem à laje ou elemento de suporte. Disposição das grelhas. Resolução de encontros e pontos singulares. Execução de aberturas para recepção de possíveis elementos de ancoragem e/ou instalações.
Critério de medição de projeto: Superfície medida entre paramentos, segundo documentação gráfica de Projeto, sem descontar aberturas para instalações.
Critério de quantitativos de obra: Medir-se-á a superfície realmente executada segundo especificações de Projeto, sem descontar aberturas para instalações.

| Código | Un | Descrição | Rendimento | Preço | Importância |
|---|---|---|---|---|---|
| mt12fra010aa | m² | Grelha de alumínio pré-lacada no forno, autoportante, com nervuras de 40 mm de altura formando células de 50x50 mm, fabricada em módulos de 600x600 mm, cor branca, para forros removíveis. (material) | 1.02 | 147.85 | 150.807 |
| mt12fra110ab | m | Perfil de alumínio pré-lacado no forno, de 40 mm de altura e 600 mm de comprimento, cor branca, para forros removíveis. (material) | 1.68 | 4.32 | 7.258 |
| mt12fra110cb | m | Perfil de alumínio pré-lacado no forno, de 40 mm de altura e 2400 mm de comprimento, cor branca, para forros removíveis. (material) | 1.68 | 4.32 | 7.258 |
| mt12fra111a | Un | Peça de união entre perfis de sustentação de grelhas metálicas, de aço galvanizado, para forros removíveis. (material) | 0.7 | 0.61 | 0.427 |
| mt12psg210a | Un | Suspensão para forros suspensos. (material) | 1.05 | 1.08 | 1.134 |
| mt12psg210b | Un | Seguro para a fixação da suspensão, em forros suspensos. (material) | 1.05 | 0.12 | 0.126 |
| mt12psg210c | Un | Ligação superior para fixar a barra à suspensão, em forros suspensos. (material) | 1.05 | 1.66 | 1.743 |
| mt12psg190 | Un | Barra de suspensão. (material) | 1.05 | 1.11 | 1.166 |
| mt12psg220 | Un | Fixação composta por bucha e parafuso 5x27. (material) | 1.05 | 0.2 | 0.210 |
| mo015 | h | Montador de forros. (mão de obra) | 0.29 | 33.54 | 9.727 |
| mo082 | h | Ajudante de montador de forros. (mão de obra) | 0.29 | 27.93 | 8.100 |
| % | % | Custos diretos complementares | 2 % | 187.956 | 3.759 |
|  |  | Custos diretos |  |  | 191.715 |

Resíduos:
- colocação: mt12fra110ab Perfil de alumínio pré-lacado no forno, de 40 mm de altura e 600 mm de comprimento, cor branca, para forros removíveis; fator de resíduo 0.048
- colocação: mt12fra110cb Perfil de alumínio pré-lacado no forno, de 40 mm de altura e 2400 mm de comprimento, cor branca, para forros removíveis; fator de resíduo 0.048

## Recursos

**mt12fra110ab** m Perfil de alumínio pré-lacado no forno, de 40 mm de altura e 600 mm de comprimento, cor branca, para forros removíveis
Dados técnicos: Custo energético 8.485 MJ; Emissão de CO2 0.596 kg; Código LER 17 04 02; Massa do elemento 0.073 kg; Volume 0.000049 m3
Resíduos:
- embalagem: re170203 Plástico. (componente de resíduo); rendimento 0.005 kg; Código LER 17 02 03; Massa do elemento 1 kg; Volume 0.001667 m3

**mt12fra110cb** m Perfil de alumínio pré-lacado no forno, de 40 mm de altura e 2400 mm de comprimento, cor branca, para forros removíveis
Dados técnicos: Custo energético 8.485 MJ; Emissão de CO2 0.596 kg; Código LER 17 04 02; Massa do elemento 0.073 kg; Volume 0.000049 m3
Resíduos:
- embalagem: re170203 Plástico; rendimento 0.005 kg
